# Kanalsanierung Gewerbegebiet Barghamm 2024
Angebotsaufforderung (GAEB DA XML 3.2, DA83)
Projekt: 006/24
Währung: EUR
Erstellt mit: GXML Toolbox V3.3 R20210630, ORCA AVA 24.1.3 - Starter Edition 24.01.03, 10.09.2024

## 00 SWK-Sanierung Barghamm

### Titel 01 Schlauchrelining - Hauptkanal

#### Untertitel 01.01 Baustelleneinrichtung

**01.01.0010 Baustelleneinrichtung**
*** Pauschalposition
Baustelleneinrichtung
Zur Baustelleneinrichtung gehören das Aufstellen und
Einrichten aller zur Durchführung der Arbeiten
erforderlichen Maschinen, Fahrzeuge, Kraft-,
Beleuchtungs- und Beförderungsanlagen, Gerüste,
Geräte, Gefahrensicherungs- und
Abwasserhaltungseinrichtungen, Unterkünfte,
Lagervorrichtungen, Prüf- und Laboreinrichtungen und
Werkzeuge über die gesamte Bauzeit.

Insbesondere sind in diese Leistung alle Kosten für den
Baustelleneinrichtungsplatz und das eventuell
mehrmalige Umsetzen der Baustelleneinrichtung
einzurechnen. Sondermüllbeseitigungs- und
Entsorgungsabgaben für die Entsorgung der verarbeiteten
Reststoffe (Harze, Mörtel, Materialreste, usw.) sind
ebenfalls hier einzurechnen. Nach Abschluss der
Arbeiten ist die Baustelleneinrichtung wieder zu
beseitigen und die Oberfläche zu reinigen, bzw. falls
erforderlich, Flächen  und Wege in ihren ursprünglichen
 Zustand zurückzuversetzen.

Ferner einzurechnen sind die jeweils erforderlichen An-
und Abfahrtzeiten der Gewerkeeinheiten, das
Umsetzen derselben innerhalb des Baufeldes (wo nicht
durch gesonderte Positionen aufgeführt) sowie die
schriftliche Benachrichtigung der beeinträchtigten
Anwohner.
Menge: 1,000 psch

**01.01.0020 Antrag zur verkehrsrechtlichen Anordnung**
*** Pauschalposition
Antrag zur verkehrsrechtlichen Anordnung.
Beantragung von verkehrsrechtlichen Anordnungen
einschl. eines Verkehrszeichenplanes gem. RSA/ZTV-SA in
der neuesten Fassung einschl. der anfallenden Kosten.
Der Antrag ist mind. 12 Werktage vor Beginn der
Ausführungsarbeiten beim Fachdienst Verkehr Landkreis
Wittmund zu stellen. Sämtliche weiteren Änderungen bzw.
Erweiterungen sind mit dieser Position abgedeckt.
Sämtliche Gebühren und Aufwendungen sind mit dieser
Position abgedeckt.
Menge: 1,000 psch

**01.01.0030 Absperrung nach Regelplan BI/2**
Absperrung nach Regelplan BI/2
Absperrung einer Straße mit 2-streifiger Fahrbahn mit
halbseitiger Sperrung und geringer Verkehrsstärke.
Verkehrsregelung durch Verkehrszeichen.
Vergütung erfolgt einmalig pro sanierter Haltung.
Mehrmaliges Aufbauen ist zu berücksichtigen.
Menge: 7,000 Stk

**01.01.0040 Absperrung nach Regelplan BI/6**
Absperrung nach Regelplan BI/6
Absperrung einer Straße mit 2-streifiger Fahrbahn mit
halbseitiger Sperrung.
Verkehrsregelung durch Lichtzeichenanlage.
Vergütung erfolgt einmalig pro sanierter Haltung.
Mehrmaliges Aufbauen ist zu berücksichtigen.
Menge: 2,000 Stk

**01.01.0050 Absperrung nach Regelplan BI/15**
Absperrung nach Regelplan BI/15
Sperrung einer Straße inkl. Umleitungsbeschilderung
(mind. 3 Stk Umleitungsschilder im Umkreis von bis zu 1
km aufstellen).
Vergütung erfolgt einmalig pro sanierter Haltung.
Mehrmaliges Aufbauen ist zu berücksichtigen.
Menge: 1,000 Stk

**01.01.0060 Einrichten einer Halteverbotszone**
Einrichten, Vorhalten und Abbauen einer
Halteverbotszone gemäß verkehrsbehördlicher Anordnung.
Zu dieser Halteverbotszone gehören zwei
Halteverbotsschilder mit je einem Verkehrsschild gem.
StVO, einem Zusatzzeichen gem. StVO und dem
entsprechenden Eisenständer mit Fuß.
Abgerechnet wird pro eingerichteter Halteverbotszone.
Menge: 6,000 Stk

#### Untertitel 01.02 HD-Reinigung, TV-Inspektion, TV-Abnahme

**01.02.0001 HD-Reinigung**
HD-Reinigung
Haltungsweise Hochdruck-Kanalreinigung bis DN 300 mm

Die Reinigung hat mit einem kombinierten
Saugspülfahrzeug zu erfolgen. Der Spüldruck ist auf die
 Verhältnisse beschädigter oder sanierter Kanalrohre
anzupassen und sollte 100 bar nicht überschreiten. Die
ausführende Firma ist in Besitz des erforderlichen
RAL-Gütezeichens der Gütegemeinschaft Güteschutz
Kanalbau bzw. eines geeigneten
Fremdüberwachungsvertrages.

Diese Position umfasst alle für die Bauphase
erforderlichen Kanalreinigungen. Die Reinigung wird je
zu sanierender Haltung 3-mal vergütet und zwar einmal
für die vorbereitenden Arbeiten durch den Roboter,
einmal in unmittelbaren Vorlauf zur
Schlauchlinersanierung und Zulaufeinbindung sowie
einmal für die TV-Abnahmeuntersuchung.
Weiterführende Mehrfachreinigungen, insbesondere eine
Kanalreinigung für die Durchführung zusätzlicher
Sanierungsarbeiten (wie z. B. Roboterarbeiten) sowie
aller für eine fachgerechte Kanalsanierung
erforderlichen Reinigungsschritte (z. B. vor dem
Fräsen, nach dem Fräsen, vor der der Stutzenverpressung
 etc.) werden nicht gesondert vergütet und sind
einzurechnen.

Die geltenden UVV sind zwingend einzuhalten. Besetzung
des Fahrzeuges mit mindestens zwei Mitarbeitern.
Die Abrechnung erfolgt pro laufenden Meter gereinigter
Haltung für sämtliche zu sanierenden Haltungen.

Gesonderte, von der örtlichen Bauüberwachung
angeordnete, zusätzliche Reinigungsarbeiten werden nur
nach vorheriger schriftlicher Anmeldung beim AG und
Genehmigung durch den AG vergütet.

Das Kanalräumgut ist im Schacht aufzufangen,
aufzunehmen und fachgerecht zu entsorgen. Die
Entsorgung des Räumgutes ist einzukalkulieren und wird
nicht gesondert vergütet.
Menge: 1500,000 m

**01.02.0002 TV-Inspektion im Vorlauf zur Sanierung**
TV-Kontrolluntersuchung im Vorlauf zur Sanierung

TV-Kontrolluntersuchung in Hauptkanälen bis DN 300 mm
Kanal-TV-Fahrzeug mit schwenkbarer Farb-TV-Kamera,
Datenerfassungsprogramm, Einkabeltechnik, Kabellänge
bis 400 m inklusive Zubehör mit zwei Mann-Bedienung zur
 Inspektion von nicht begehbaren Rohrleitungen>=DN 150
mm auf der Grundlage von DWA Merkblatt M 149 Teil 1.
Für alle Durchmesser und Querschnitte ist
gegebenenfalls durch geeignete Zusatzeinrichtungen zu
gewährleisten, dass die Kamera rohrmittig geführt wird.
 Die ausführende Firma ist in Besitz des erforderlichen
 RAL-Gütezeichens der Gütegemeinschaft Güteschutz
Kanalbau bzw. einem geeigneten
Fremdüberwachungsvertrag.

Die TV-Untersuchung ist direkt in digitaler Form
aufzuzeichnen. Für jede Haltung ist ein digitaler Film
im MPEG-2 (4 Mbit/sek.) oder MPEG-4 (3 Mbit/sek.)
Format mit mind. 720 x 576 Pixel zu erstellen und dem
AG als Nachweis zu übergeben. Eine Nachdigitalisierung
ist nicht zulässig.

Die Abrechnung erfolgt pro laufenden Meter für
sämtliche zu sanierenden Haltungen. Die Kosten für An-
und Abfahrt sind einzurechnen. Vergütet wird lediglich
die reine Arbeitszeit auf der Baustelle.

Der Abgleich des Kanalzustandes mit dem
Ausführungsprogramm hat der AN eigenverantwortlich
durchzuführen. Bei Abweichungen ist ein entsprechender
Videonachweis vorzulegen, worüber ggf. durch den AG ein
  anderes Sanierungsverfahren festgelegt wird.

Die geltenden UVV sind zwingend einzuhalten. Besetzung
des Fahrzeuges mit mindestens zwei Mitarbeitern.
In den Einheitspreis sind alle Dokumentationsunterlagen
 einzukalkulieren.
Menge: 500,000 m

*Hinweis: Vorgaben, Ergebnisdokumentation*
Vorgaben, Ergebnisdokumentation
Die TV-Inspektion aller Kanäle, Anschlussleitungen und
Grundleitungen unterhalb von Gebäuden hat mit einer
automatisierten Aufnahme des Kanalverlaufes zu
erfolgen.
Die Kanaluntersuchung hat über eine
3D-Kanalverlaufsmessung zu erfolgen. Über die Aufnahme
der XYZ-Koordinaten ist ein digitaler Datensatz
anzulegen. Die Übergabe erfolgt als xml- und dxf-Datei,
 mit den Koordinaten für Schächte, Abzweiger und
Haltungen.
Die digitalen Pläne werden als dxf-Datei dem AN zur Verfügung
gestellt. Des Weiteren wird ein Bestandsplan im
pdf-Format zur Verfügung gestellt.
Vom Hauptpumpwerk Schmutzwasser bzw. vom Hauptkanal
muss eine lückenlose Inspektion und Ortung von komplex
verzweigten Leitungsnetzen möglich sein. Solche
Leitungsnetze sind über mehrere Abzweige hinweg zu
inspizieren. Auch Lageabweichungen und
Richtungsänderungen (bis zu 90°) müssen für die Kamera
durchgängig sein.
Es ist eine Farb-Dreh-Schwenkkopfkamera einzusetzen.
Die Aufnahmen sind mit hochauflösendem und in der
Befahrung mit horizontalem Bild zu erzeugen.
Schadstellen, Verzweigungen und Rohrverbindungen müssen
komplett abgeschwenkt werden können. Die
Rohrdurchmesser des Anschlussrohres sind zu messen bzw.
zu bestimmen.
Die Leitungsstart- sowie Leitungsendepunkte sind gemäß
BFR-Abwasser (Stand: 12/2019) zu benennen.
Erstellung der erforderlichen Datensätze im
xml-Austauschformat Abwasser (ISYBAU, 2006/2013/2017)
Dokumentation der Änderung bzw. Neuvergabe von
Haltungs-/Schacht-/Anschlussleitungs- und
Punktbezeichnungen. Die Änderungen/Neuvergaben sind
ebenfalls in die Untersucherpläne einzutragen und dem
AG nach Beendigung der Arbeiten zu übergeben.
Einschließlich der Erstellung von Detailskizzen in
beengten Bereichen, zeichnerische Bearbeitung.
Erstellung und Übergabe nach BFR-Abwasser (12/2019)
Dem AN wird vor Beginn der Maßnahme die
Bezeichnungsstruktur des Kanalnetzes vorgegeben und als
 xml-Datei zur Verfügung gestellt. Kanalnetzgeometrie
und pdf-Pläne. Die Bezeichnung der Abzweiger hat nach
den BFR-Abwasser (12/2019) zu erfolgen.
Datenübergabe
Dokumentation der Kanal- und Schachtinspektion als
digitale Zustandsfilme, auf
DVD/Wechselfestplatte/USB-Stick o. ä., Format MPEG2
(min. 4,0 Mbit/s) bzw. IPF, einschl. Synchronisation
des Zustandsfilms mit den Erfassungsdaten gemäß
ISYBAU-Austauschformat Abwasser, mit Ansteuerung,
aufbereitet gemäß BFR-Abwasser (12/2019) des BMI und
BMVg. Die Filmbezeichnung ist mit dem untersuchten
Element gleichzusetzen.
Übergabe der Untersuchungsdaten im xml-Format
(2006/2013/2017), nach BFR-Abwasser (Stand 12/2019)
getrennt nach Schächten, Haltungen und Leitungen.
Im Einzelnen sind vom AN nach Beendigung der Maßnahme
folgende Daten vollständig zu übergeben:
Digitale Zustandsfilme gemäß BFR-Abwasser im
MPEG2-Format (min. 4,0 Mbit/s). Die digitalen
Zustandsfilme müssen über das ISYBAU-Austauschformat
"Zustandsdaten" aus einer Datenbank heraus
ansteuerbar sein. Die Filmbezeichnung ist mit der
Bezeichnung des untersuchten Elementes (Haltungs-,
Leitungs- oder Schachtbezeichnung) gleichzusetzen.
ISYBAU-Austauschformat Abwasser im xml-Format
(2006/2013/2017), Bereich Stamm- und Zustandsdaten für
Schächte (+ HA-Schächte), Haltungen, Abzweiger.
TV-Inspektionsplan mit Eintragungen der Ergebnisse der
Kanalverlaufsmessung, evtl. Umbenennungen etc. im
dxf-Format.
Ergebnisse der Kanalverlaufsmessung im xml- und
dxf-Format als separate Datei.
Schadensbilder im jpg-Format.
Haltungs-, Leitungs- und Schachtgrafiken im pdf-Format.
Sollten die Daten nicht einzuspielen sein bzw.
Fehlermeldungen beim Einlesen auftreten, so wird die
TV-Untersuchung nicht anerkannt. Die Untersuchung ist
unverzüglich (innerhalb von 4 Wochen) auf Kosten des
Auftragnehmers zu wiederholen. Sollte diese nicht
erfolgen oder erneut fehlerhaft sein, behält sich der
AG das Recht vor, die Untersuchung durch seinen
Jahresvertragsunternehmen durchführen zu lassen. Die
Kosten trägt der Auftragnehmer.

**01.02.0003 TV-Abnahmeuntersuchung Haltungen**
Kameradurchfahrung von Schmutzwasserrohrleitungen inkl.
Schächte gem. Hinweis durchführen.
Auf Schadstellen untersuchen und auf Datenträger
dokumentieren. Datenträger dem AG übergeben.
Rohr DN 200 mm.
Haltungslänge über 30-70 m.
Leitung ist in Betrieb.
Erforderliche Wasserhaltung ausführen.
Auswertung mit Angabe von Haltung, Rohrmaterial,
Rohrdurchmesser, Haltungslänge und Stationierung von
seitlichen Zuläufen und Schadstellen digital als PDF-
Datei vorlegen.
Speicherung auf externem Datenträger,
Bautechnische Zustandsdaten im Isybau XML- Format.
Menge: 500,000 m

#### Untertitel 01.03 Roboterarbeiten im Vorfeld und Nachgang

**01.03.0010 Vorbereitende Roboterarbeiten**
Vorbereitende Roboterarbeiten
Fräsrobotereinsatz bis DN 300 mm:
Fräsrobotereinsatz mit Bedienungsfahrzeugen und
Aggregaten einschl. Bedienung, Fernsehanlage, Antrieb,
HD-Reiniger und diverser Diamantfräser als
vorbereitende Leistung für die Sanierung der Haltung
zur Beseitigung von Ablagerungen, einragender Zuläufe,
einragender Scherben, Sinterungen, Fettablagerungen
sowie Inkrustationen, Wurzeln, Muffenversätze jedweder
Art. Die ausführende Firma ist in Besitz des erforderlichen RAL-Gütezeichens der Gütegemeinschaft Güteschutz
Kanalbau.

Der Einsatz erfolgt nur auf ausdrücklichen, schriftlichen Auftrag der Bauüberwachung nach der
TV-Inspektion. Die ausgeführten Leistungen sind vorher
und nachher digital zu dokumentieren und der
Bauüberwachung zu übergeben. Die Kosten dafür sind in
die Position einzurechnen. Für die ausgeführten
Arbeiten sind tägliche Berichte zu erstellen und der
Bauüberwachung vorzulegen. Vergütet wird ausschließlich
die Arbeitszeit nach Einsetzen des Roboters im Schacht
bis zum Abschluss der Arbeiten. Rüst- und Umsetzzeiten
sowie Reparaturzeiten auch bei Wechsel des Fräswerkzeuges oder Umbauarbeiten infolge Nennweitenänderung
werden grundsätzlich nicht gesondert  vergütet.
Kosten für An- und Abfahrt sowie das Umsetzen sind
ebenfalls in den EP einzurechnen. In den Einheitspreis
sind alle Dokumentationsunterlagen einzukalkulieren.
Die Arbeiten für das Einmessen im Nachgang zu den
ausgeführten Fräsarbeiten sind in vollem Umfang in
Position "Öffnen von Seitenzuläufen" einzurechnen.

Die ausführende Firma ist in Besitz des erforderlichen
RAL-Gütezeichens der Gütegemeinschaft Güteschutz
Kanalbau bzw. einem entsprechendem Fremdüberwachungsvertrag. Kosten für An- und Abfahrt sowie das
Umsetzen sind ebenfalls in den Einheitspreis einzurechnen. In den Einheitspreis sind alle Dokumentationsunterlagen einzukalkulieren. Die geltenden UVV
sind zwingend einzuhalten. Besetzung des Fahrzeuges mit
mindestens zwei Mitarbeitern.
Menge: 30,000 h

**01.03.0020 Partielle Liner, bis DN 250, L = 0,6 m**
Gestellung und Einsatz einer partiellen Liner-Einheit
zur Sanierung von Rissen, Scherben,
Muffenundichtigkeiten ohne Grundwassereintritt.
Das Rohr ist mit einem imprägnierten partiellen Inliner
 auszukleiden, der zu einem statisch selbsttragenden
System unter Umgebungstemperatur aushärtet.
Als Harztyp ist ein speziell für die Verarbeitung auf
feuchtem Untergrund entwickeltes
Silikat-/Polyester-Harz-System zu verarbeiten. Als
Harzträger ist ein vor Ort konfektioniertes
korrosionsbeständiges ECR-Glasgewebe zu verwenden.
Zugelassen sind nur Trägermaterialien und Harztypen,
die der Erst- und Eignungsprüfung entsprechen.
Zugelassen sind nur korrosionsbeständige Glasfasern (z.
B. ECR - Glas) nach DIN 61855 Teil 1+2. Die Harze
müssen resistent gegen kommunales Abwasser oder
Angriffen sein.

Mindestwandstärke 3 mm
Mindestlänge 0,6 m

Es sind Einbauprotokolle zu führen und dem AG zu
übergeben.
Menge: 10,000 Stk

**01.03.0030 Partielle Liner, bis DN 250, Zulage L = 1,0 m**
Leistungsumfang wie vor, jedoch

Mindestlänge 1,0 m
Als Zulage zur Vorposition
Menge: 3,000 Stk

**01.03.0040 Vorabdichtung Riss- und Scherbensanierung zur Rohrstabilisierung; Hauptkanal DN 200**
Vorabdichtung
Sanierung von starken Riss- und Scherbenbildungen mit
leichter Deformation und einragender Scherbe nach dem
"Janßen - Riss- und Scherbensanierungsverfahren" oder
gleichwertig im Hauptkanal DN 200.

Undichtigkeiten, Risse, Scherben, fehlende
Wandungsteile und Löcher mit und ohne
Grundwasserzutritt sind so zu sanieren, dass die Rohre
ohne Querschnittsverengung durch die Injektion
(JaGoPur-Harz) mit einem Zwei-
Komponenten-Polyurethanharz eine äußere
Verstärkung erhalten und die Bettung stabilisiert wird.
Einschließlich 10 kg Injektionsharz.

Sanierungslänge ca. 1,00 m

Injektionsgele wie bei der Muffensanierung sind nicht
zugelassen.
Das Injektionsmittel muss umweltverträglich und ohne
Bedenken eingesetzt werden können. Ein Prüfzeugnis und
die DIBt-Zulassung sind dem Angebot beizufügen

Vorbereitende Fräsarbeiten (z.B. das Aufweiten von
Rissen) sind in diese Position mit einzukalkulieren.

Die kontinuierliche Videoaufzeichnung vor, während und
nach den Sanierungsarbeiten ist zu gewährleisten und
wird der Bauleitung in Form einer DVD mit Videodateien
und Videolaufzeitprotokollen übergeben. Die
Dokumentation wird nicht gesondert vergütet.

Vom Bieter einzutragen:
Sanierungsverfahren:

(01) '.....................................................'

Angebotenes Sanierungsharz:

(02) '...................................................'

DiBt-Zulassungs-Nr.:

(03) '....................................................'
Menge: 15,000 Stk

**01.03.0050 Zwei-Komponenten-Polyurethanharz (JaGoPur-Harz)**
Zwei-Komponenten-Polyurethanharz (JaGoPur-Harz)
liefern, verarbeiten und einbauen.

Über das in Position Riss- und Scherbensanierung
angegebene Maß hinausgehende zur fachgerechten
Sanierung erforderliche Harz.

Vom Bieter einzutragen:
Angebotenes Harz:

(01) '.....................................................'
Menge: 150,000 kg

**01.03.0060 Muffe dichten Roboterverfahren DN200**
Muffe dichten, im Roboterverfahren, bei eindringendem
Wasser, bis zum gesunden, festen Untergrund ausfräsen,
reinigen und mit Injektionsstoff verpressen, nach
Aushärten planschleifen, Injektionsstoff wird nicht
gesondert vergütet, in Schmutzwasserkanal DN 200/250,
Haltungslänge über 30 bis 70 m.
Menge: 12,000 Stk

**01.03.0070 Öffnen von Seitenzuläufen, HK DN 150-200**
Öffnen von Seitenzuläufen
Vor dem Einziehen des Schlauchliners o. g. Zulauf von
innen exakt einmessen.

Nach dem Einziehen des Schlauchliners seitlichen
Anschluss von innen einmessen, mittels Fräser an der
Rohrwand bündig auffräsen. Einragende Folien-, Harz-
oder Linerreste sind vollständig zu entfernen.
Fehlbohrungen über die Seitenränder sind wasserdicht
und fachgerecht zu verschließen. Fehlbohrungen gehen in
vollem Umfang zu Lasten des AN. Sämtliche zusätzliche
Aufwendungen infolge von Fehlbohrungen sind durch den
AN in Absprache mit dem AG durchzuführen. Sämtliche
Kosten hierfür trägt der AN. Der AG behält sich im
Falle von einer oder mehrerer Fehlbohrungen einen Abzug
des Schlauchlinereinheitspreises der jeweiligen
Nennweite von 1,00 m je Fehlbohrung vor.

Von jedem aufgefrästen Abzweig ist eine digitale
Aufzeichnung mit Angabe der Haltungsbezeichnung sowie
der Station gemäß vorgelegtem Inspektionsprotokoll
vorzulegen.

Die Vergütung erfolgt pro geöffnetem Zulauf gemäß
digitaler Dokumentation. In den Einheitspreis sind alle
Dokumentationsunterlagen einzukalkulieren.

Die ausführende Firma ist in Besitz des erforderlichen
RAL-Gütezeichens der Gütegemeinschaft Güteschutz
Kanalbau bzw. einem entsprechendem
Fremdüberwachungsvertrag. Kosten für An- und Abfahrt
sowie das Umsetzen sind ebenfalls in den Einheitspreis
einzurechnen. In den Einheitspreis sind alle
Dokumentationsunterlagen einzukalkulieren. Die
geltenden UVV sind zwingend einzuhalten. Besetzung des
Fahrzeuges mit mindestens zwei Mitarbeitern.
Menge: 14,000 Stk

**01.03.0080 Seitenzuläufe vorfräsen und mit Hutprofil einbinden, HK DN 150-200**
Seitenzuläufe vorfräsen und mit Hutprofil einbinden
Die ausführende Firma ist in Besitz des erforderlichen
RAL-Gütezeichens der Gütegemeinschaft Güteschutz
Kanalbau bzw. einer vergleichbaren Fremdüberwachung.

Anbinden von Seitenzulauf im Schlauchliner
HK>= DN 150 mm:

Seitenzulauf aus B, STZ, AZ, PVC bis einschl. DN 200
mm.

Anbindung durch Setzen eines mit Epoxidharz getränkten
Hutprofils aus EC-R-Glasfaser. Trägermaterial und
Epoxidharz sind aufeinander abgestimmt, d. h.
Viskosität und Reaktivität des Epoxidharzes sind auf
das eingesetzte Trägermaterial exakt abgestimmt. Das
eingesetzte Verfahren hat eine gültige Zulassung des
Deutschen Institutes für Bautechnik. Das Deckblatt der
DIBt-Zulassung ist unaufgefordert dem Angebot
beizulegen. Der Zulauf muss vollflächig mittels Fräser
für das Verkleben vorbereitet werden. Ein Verkleben
ohne ausreichende Haftgrundvorbereitung ist
grundsätzlich nicht zugelassen. Das Hutprofil wird
mittels Blasentechnik in den zu sanierenden Zulauf
eingestülpt und angepresst. Das Hutprofil ist über die
erste Muffe jedoch max. 20 cm einzustülpen.

Eine Dokumentation vor und nach der Hutprofil-Sanierung
ist als Qualitätsnachweis zwingend erforderlich und
der Bauüberwachung in digitaler Form zu übergeben.
Hierfür erfolgt keine gesonderte Vergütung.

Einzurechnen ist neben den Personal-, Geräte-,
Material- und Energiekosten auch der Aufwand für den
Nachweis der erbrachten Leistung.

Die Vergütung erfolgt pro angebundenem Zulauf gemäß
Abnahmeinspektion und Sanierungsdokumentation.
Das Hutprofil muss vollkommen faltenfrei eingebaut und
ausgehärtet sein. Sollte es infolge des fehlerhaften
Einbaus des Hutprofils zu einem Rückstau im
Hausanschluss kommen bzw. das Hutprofil nicht
faltenfrei sein oder nicht vollflächig verkleben, hat
der Auftragnehmer dieses Hutprofil vollständig mittels
Fräsroboter zu entfernen und erneut einzubauen. Die
Kosten im Mängelfall gehen in vollem Umfang zu Lasten
des Auftragnehmers.

Das Verfahren ist dort nicht anzuwenden, wo die Gefahr
besteht, dass es durch die Anbindung zu
Hindernisbildungen insbesondere im Sohlbereich des
Zulaufes kommt (tangential angeschlossene Zuläufe u.ä.).
Der AN hat den AG hierüber im Vorlauf zur Ausführung
der Sanierung zu unterrichten.

Kosten für An- und Abfahrt sowie das Umsetzen sind
ebenfalls in den Einheitspreis einzurechnen. In den
Einheitspreis sind alle Dokumentationsunterlagen
einzukalkulieren. Die geltenden UVV sind zwingend
einzuhalten, Besetzung des Fahrzeuges mit mindestens
zwei Mitarbeitern.
Menge: 14,000 Stk

#### Untertitel 01.04 Sanierung mit GFK-Schlauchliner -

*Hinweis: Grundsätze:*
Grundsätze:

Das Verfahren dient der Renovierung von erdverlegten
drucklosen Entwässerungsnetzen (Freispiegelleitungen)
durch vor Ort aushärtendes Schlauchlining gemäß den
Anforderungen nach DIN EN ISO 11296-4 in Kombination
mit DIN EN ISO 11296-1.

Die Empfehlungen der DWA-M 144-3 sind zu beachten und
einzuhalten.

Statisch selbsttragenden Schlauchliner aus
korrosionsbeständigen Materialien in verschiedenen
Nennweiten liefern und einbauen. Die Liner werden gemäß
den Verarbeitungsrichtlinien des Herstellers
konfektioniert und nach den aktuell gültigen
lnstallationsvorschriften des Herstellers eingebaut. Es
ist ein Liner mit homogener Harz-verteilung ohne
Lufteinschlüsse oder Fehlstellen herzustellen.

Das Verfahren besitzt eine Zulassung des Deutschen
Institutes für Bautechnik (DIBT). Die Zulassung des
DlBT ist Grundvoraussetzung für die Auftragserteilung.
Der Bieter hat das Deckblatt der aktuellen
DIBT-Zulassung des Schlauchliners zwingend mit dem
Angebot abzugeben. Die Angaben für das angebotene
Verfahren werden als verbindlich vereinbart.

Der Einbau des Schlauchliners hat durch den Bieter
selbst zu erfolgen - dies ist Mindestvoraussetzung für
die Auftragserteilung. Zudem muss der Bieter in Besitz
eines Nachweises des RAL-Gütezeichens, Gruppe S27 des
Güteschutz Kanalbau sein. Diese Urkunde muss mit
Angebotsabgabe in Kopie vorgelegt werden.

Sollte der Bieter nicht in Besitz eines
RAL-Gütezeichens des Güteschutz Kanalbau sein, so wird
als Ersatz hierfür ein Fremdüberwachungsvertrag
anerkannt. Inhalte des Fremdüberwachungsvertrages sind:

Nennung des fremdüberwachenden Institutes
Nachweis, dass der Bieter alle Anforderungen erfüllt,
um eine Fremdüberwachung nach RAL GZ 961 durchführen zu
lassen.

Zudem sind folgende Unterlagen vorzulegen:

- Aktuelle Referenzen von vergleichbaren Projekten
- Kontaktdaten des Auftraggebers, Ansprechpartner und
- Nachweis, dass der Bieter alle Anforderungen erfüllt,
  um eine Fremdüberwachung nach RAL GZ 961 durchführen
  zu lassen.

In den aufgeführten Positionen ist die Arbeitsbefahrung
unmittelbar vor und nach Linereinbau nach DWA-M 149-2
gesondert anzubieten. Gereinigte Haltungen unmittelbar
vor und nach Linereinbau auf einem Datenträger
dokumentieren. Vergütung für beide Befahrungen nur
einmal je Haltung in lfm. Nennweite, Straßenname und
Haltungsnummer müssen eingeblendet werden. Die
Befahrungen sind als Qualitätsnachweis zwingend
erforderlich und der örtlichen Bauüberwachung
unmittelbar nach Schlauchlinereinbau zu übergeben.

Für die für Schlauchliner eingesetzte Materialien
müssen die nachstehend aufgeführten Kriterien
nachgewiesen werden:
- Dichtheit des Systems gemäß DIN EN 1610, Tabelle 5,
  Verfahren LD
- Resistenz gegen kommunales Abwasser gemäß ATV A-139
  und A 115
- Chemische Tauglichkeit nach DIN EN ISO 175
- Statische Tragfähigkeit gemäß ATV M-127 Teil 2
- Abriebbeständigkeit gemäß dem Darmstädter Kippversuch
  nach DIN EN 295-3
- Beständigkeit durch eines Hochdruck-Spülversuches
  nach DIN 19523
- Faltenfreiheit nach DIN EN ISO 11296- 4, Pkt. 8.2
- Langzeit E-Modul gemäß 20.000 h-Versuch nach DIN EN
  ISO 761 Scheiteldruckversuch
- Dichtheit des Laminats überprüft gemäß APS Richtlinie
  anhand der Prüfkörper

Zugelassene Trägermaterialien und weiterführende
Grundsätze:

a.) Trägermaterial:
Als Trägermaterial ist lediglich korrosionsbeständiges
ECR-Glas zugelassen. Fasern dürfen
nach Abschluss der Aushärtung nicht an der Oberfläche
frei liegen und müssen somit von einer
Harzschichtüberdeckt sein. Die Tränkung des
Schlauchträgers mit Harz hat werkseitig zu erfolgen
(siehe hierzu auch Pkt. d) Tränkung vor Ort).
Werksbescheinigungen vom Hersteller über Lagendicke,
Flächengewicht, Dichte, Vorbehandlung und Beschichtung
des Materials sind vorzulegen. Die statisch
erforderliche Mindestwandstärke im eingebauten Zustand
darf 3 mm (tragendes Laminat) nicht unterschreiten.

b.) Harze:
Abwasserbeständige, feuchtigkeitsunempfindliche,
schrumpffreie und säurebeständige Harze (PH-Bereich
2-12).

Bei Einsatz von ungesättigten Polyesterharzen:
DIN 16946, Teil 2, mindestens Typ 1130 (thermische und
mechanische Anforderungen)
DIN 18820, Teil 1, Gruppe 3 oder nach DIN EN 13121 Teil 1, Gruppe 4

Für jede Anlieferung ist vom Hersteller / Lieferanten
ein Werkzeugnis vorzulegen, welches die Kenndaten der
Charge, Kontrolle der Viskositäten und Härtungsdaten
aufweist.

c.) Zuschlagstoffe:
Es sind nur inerte (reaktionsträge) Stoffe zugelassen.
Ausgeschlossen sind organische und karbonathaltige
Zuschlagsstoffe. Ein Werkszeugnis der Zuschlagsstoffe
ist wie bei den Harzen vom Hersteller / Lieferanten
vorzulegen.

d.) Tränkung vor Ort:
Es sind nur Verfahren mit einer werksseitigen Tränkung
zugelassen. Eine mobile Tränkung
bzw. eine Tränkung auf der Baustelle wird grundsätzlich
nicht zugelassen.

e.) Aushärtung:
Es sind lediglich UV-Lichthärtende
Schlauchliner-Verfahren zugelassen.

Die Messwertaufnahme des Aushärtungsprotokolls ist auf
elektronischem Weg vorzunehmen. Handgeschriebene
Messprotokolle werden grundsätzlich nicht als Nachweis
zugelassen. Das Messintervall darf hierbei 15 Minuten
nicht überschreiten. Sämtliche Ausfallzeiten sind
vollständig zu dokumentieren.

An den Schachteinbindebereichen ist der Schlauchliner
fachgerecht abzulängen und mittels kunststoffvergütetem
Reparaturmörtel bzw. Epoxidharz manuell anzuspachteln.
Soweit nicht gesondert aufgeführt, ist diese Leistung
einzukalkulieren und wird nicht gesondert vergütet.

Alternativ kann eine geeignete Linerendmanschette
verwendet werden. Die spezifischen Hersteller-Vorgaben
zum Einbau der Linerendmanschette sind zwingend zu
beachten.
Diese Leistungen sind in diesem Fall in einer
gesonderten Leistungsposition zu beschreiben und
separat zu vergüten.

Die Ausführung erfolgt von vorhandenen Schächten mit
Schachteinstieg mit einer lichten Weite>= DN 625 mm
sowie Mindestabmessungen = lichte Weite 1,00 m x 1,00 m
bzw. lichter Durchmesser = 1,00 m. Eventuell
notwendige Hilfskonstruktionen und Fördereinrichtungen
für die erfolgreiche Installation des Schlauchliners
sind in die Einheitspreise einzurechnen. Die
DWA-Richtlinie ATV-M 143-3 für Schlauchliner ist
hierbei zu beachten.

f.) Anbindung an Schlauchliner:
Die Anbindung der Zuläufe der Hausanschlussleitungen an
den Schlauchliner muss gegen Hinterläufigkeit und
drückendes Grundwasser dauerhaft dicht und
kraftschlüssig hergestellt werden.

Alle in Betrieb befindlichen Zuläufe zum Hauptkanal
(Hausanschlüsse und Straßenabläufe) sind auf der
Schlauchlinerstrecke unter Zuhilfenahme der Einmessdaten wieder zu öffnen. Alle Zuläufe müssen vom AN
vorab eigenverantwortlich eingemessen werden. Bei
Differenzen  zum Ausführungsprogramm hat der AN diese
unverzüglich der Bauüberwachung mitzuteilen. Versäumtes
Öffnen von Zuläufen geht mit allen Folgekosten zu
Lasten des AN.

Zuläufe, die verschlossen sind und welche in den
Ausführungsunterlagen ausdrücklich mit NICHT ÖFFNEN!
angeführt sind, werden nicht aufgefräst.

g.) Abrechnungsunterlagen:
Vom AN sind folgende Daten zu jedem eingebauten
Schlauchliner zu erheben und den Abrechnungsunterlagen
beizufügen:

Protokoll des Einbauvorganges, Druckaufbau, Druck-
und Temperaturverlauf der Aushärtung im ORIGINAL
Protokoll einer Druckprobe mit gem. DIN EN 1610,
Verfahren LD unmittelbar nach der Aushärtung mit
Unterschrift und Firmenstempel im ORIGINAL
Kopie des Lieferscheines Schlauchliner
Probebegleitschein (ausgefüllt mit den erforderlichen
Daten des Schlauchliners)

Die Kosten für die o. g. Protokollierung sowie die
Druckprüfung unmittelbar nach Abschluss sind soweit im
LV nicht anders aufgeführt in die Einheitspreise
einzurechnen. Es ist eine haltungsweise
Dichtheitsprüfung nach DIN EN 1610, Verfahren LD
durchzuführen (nach Abschluss der Aushärtung,
Innenfolie / Installationshilfen sind entfernt, Zuläufe
 sind noch nicht geöffnet). Die Vorgaben der DIN EN
1610 sind zwingend einzuhalten.

Vergütet wird die Haltungslänge (bei Schächten bis DN
1200) von Schachtmittelpunkt bis Schachtmittelpunkt
gem. Ausführungsunterlagen. Bei größeren
Schachtbauwerken wird ein pauschaler Zuschlag von 0,50
m je Schacht anerkannt. Wird der Liner durch Bauwerke
als verbleibendes Gerinne durchgezogen, wird die volle
Länge des durchlaufenen Zwischenschachtes anerkannt.

Die Zusammenstellung der Einzellängen ergibt sich gemäß
der TV-Abnahmeuntersuchung zur förmlichen Abnahme der
Maßnahme.

h.) Behebung evtl. Mängel:

Dichtheit:
Sollte die Dichtheit gem. DIN 1610, Verfahren LD bzw.
nach APS-Richtlinie der "Zusätzliche Technischen
Vertragsbedingungen für die Materialprüfung an
Probestücken vor Ort härtender Schlauchliner" nicht
erfüllt sein so liegt gem. VOB/B § 12.3 ein
wesentlicher Mangel vor. Für diesen Liner wird die
Abnahme verweigert. Ein Anspruch auf Vergütung liegt
nur vor, wenn in diesem Fall geeignete Maßnahmen in
Abstimmung mit dem Auftraggeber erfolgt sind, die eine
Dichtheit des Schlauchliners gewährleisten.
Diese Maßnahmen können im Einzelfall Reparaturen (z. B.
einer Fehlstelle) bis hin zum Einzug eines zweiten
Schlauchliners nach evtl. vorherigem Ausbau des ersten
undichten Schlauchliners sein. Grundsätzlich sind alle
Maßnahmen in schriftlicher Form beim Auftraggeber durch
den Auftragnehmer anzumelden, mit diesem abzustimmen
und von diesem schriftlich genehmigen zu lassen.
Sämtliche Kosten einschließlich aller vorbereitenden
und nachfolgenden Arbeiten gehen in vollen Maß zu
Lasten des Auftragnehmers.

Elastizitätsmodul / Biegespannung:
Im Prüflabor wird die repräsentative Materialprobe
(gesonderte Vergütung gemäß der entsprechenden
Leistungsposition) einem 3-Punkt-Biegeversuch nach DIN
EN SO 178 bzw. einem Scheiteldruckversuch nach DIN EN
1228 unterzogen.

Wanddicke:
Als tragende Wandstärke zur Überprüfung der statischen
Tragfähigkeit wird diejenige des tragenden Laminats
ohne Reinharzschicht (vom Prüfinstitut zu messen)
definiert. Die im Bedarfsfall anzusetzende
Verschleißschicht ist hiervon abzuziehen. Die
Gesamtwanddicke ergibt sich aus tragender Wanddicke und
Verschleißschicht.

Statik:
Grundsätzlich gilt, dass der Wert der tragenden
Wanddicke (ohne Verschleißschicht) mindestens 95 % des
Sollwertes der statischen Vorbemessung betragen muss.

Auch gilt grundsätzlich, dass der Kurzzeit-Wert des
Elastizitätsmoduls bzw. der Biegespannung mindestens
90% des Sollwertes aus der DlBt-Zulassung betragen
muss. Unterschreitet der Ist-Wert diese Grenze, werden
die erforderlichen Zusatzprüfungen aus Kosten des
Auftragnehmers nach Anhang der "Zusätzliche Technischen
Vertragsbedingungen für die Materialprüfung an
Probestücken vor Ort härtender Schlauchliner" zur Beurteilung der eingebauten Qualität explizit der
erreichten Aushärtung durchgeführt.

Sollte die Wanddicke, der Kurzzeitwert des
Elastizitätsmoduls bzw. der Kurzzeitwert der
Biegespannung eines eingebauten Schlauchliners nicht
erbracht werden können, hat der Auftragnehmer auf seine
Kosten eine geprüfte statische Nachberechnung
vorzulegen. In dieser Berechnung sind die ermittelten
Materialkennwerte der Probe und die statischen
Bemessungskriterien anzusetzen.

Sanktionen bei Nicht-Erreichen der geforderten
statischen Werte:

Sollte die eingebaute Wanddicke nicht dem Sollwert
entsprechen (maximale Unterschreitung = 5 %) werden
auch bei Einhaltung der statischen Nachweise
Minderungen vorgenommen. Der Einheitspreis des
Schlauchliners wird hierbei zunächst linear zur
Unterschreitung der Wandstärke abgemindert. Die
Differenz wird anschließend verdoppelt und vom
Einheitspreis des Schlauchliners in Abzug gebracht.

Sollte der Kurzzeit-Wert des Elastizitätsmoduls bzw.
der Biegespannung nicht dem Sollwert entsprechen
(maximale Unterschreitung = 10 %) werden auch bei
Einhaltung der statischen Nachweise Minderungen
vorgenommen. Der Einheitspreis des Schlauchliners wird
hierbei zunächst linear zur Unterschreitung der
abgemindert. Die Differenz wird anschließend verdoppelt
und vom Einheitspreis des Schlauchliners in Abzug
gebracht.

Faltenfreiheit:
Bzgl. der Faltenfreiheit gelten die Grundsätze nach DIN
 EN lSO 11296- 4, Pkt. 8.2.

Gerade Strecken:
Es dürfen keine Falten verursacht werden, welche 2 %
des Nenndurchmessers bzw. beim Eiprofil des kleineren
Durchmessers oder 6 mm überschreiten. Es gilt der
jeweils größere Wert.

Bogen(R>5xD):
Bei Kreisprofilen sind hier Falten bis zu einer Stärke
von 3 % des Nenndurchmessers bzw. 2 cm zulässig.
Bei Ei-Profilen sind Falten bis 3 % des hydraulischen
Ersatzkreises bzw. 2 cm zulässig.
Es gilt der jeweils größere Wert.

Bogen (R<5 x D):
In diesem Sonderfall ist eine Einzelbetrachtung der
Faltenbildung mit dem Auftraggeber vorzunehmen. Die
Grenzen sind hier nicht eindeutig festzulegen.

Sanktionen bei Nicht-Erreichen der geforderten Werte:
Werden die oben aufgeführten Toleranzen der
Faltenbildung überschritten und ist eine Beseitigung
der Falten möglich (grundlegende Voraussetzung, dass
das Trägermaterial keine Faltenbildung aufweist, muss
erfüllt sein), ohne dass die Gebrauchsfähigkeit bzw.
die Statik des Schlauchliners maßgeblich beeinträchtig
wird (Nachweis ist durch den Auftragnehmer
unaufgefordert vorzubringen), sind die Falten auf
Kosten des Auftragnehmers zu entfernen.

Werden die Toleranzen der Faltenbildung überschritten
und beschreibt das Trägermaterial eine Falte, ist die
Falte bis auf eine gerade Fläche auszufräsen und die
dadurch entstandene Fehlstelle dauerhaft dicht mit
Epoxidharz zu verspachteln. Der Schlauchliner wird auf
der gesamten Länge der Faltenbildung nicht vergütet,
d. h. der Einheitspreis wird an dieser Stelle um 100 %
abgemindert. Zudem ist zu beachten, dass anzusetzende
Mindestlänge = 1,00 m beträgt.

Übersteigt die tatsächlich vorgefundenen Länge der
Faltenbildung die anzusetzende Mindestlänge der Faltenbildung von 1,00 m können durch den Auftraggeber
weiterführende Sanierungs- bzw. Reparaturverfahren
angewiesen werden.

Diese weiterführenden Maßnahmen können im Einzelfall
zusätzliche Reparaturen (z. B. einer Fehlstelle) bis
hin zum Einzug eines zweiten Schlauchliners nach evtl.
vorherigem Ausbau des ersten Schlauchliners sein.
Grundsätzlich sind alle Maßnahmen in schriftlicher Form
beim Auftraggeber durch den Auftragnehmer anzumelden,
mit diesem abzustimmen und von diesem schriftlich
genehmigen zu lassen. Sämtliche Kosten einschließlich
aller vorbereitenden und nachfolgenden Arbeiten gehen
in vollen Maß zu Lasten des Auftragnehmers.

**01.04.0001 Aufbau Schlauchliner-Anlage bis DN 300**
Aufbau, Umsetzen und Abbauen der Vorrichtungen für den
Schlauchlinereinbau je Einbauvorgang.

Beim Einbau über mehrere Haltungen wird diese Position
nur einmal vergütet. Notwendiges Material ist in diese
Pos. einzurechnen.

Die geltenden UVV sind zwingend einzuhalten. Besetzung
des Fahrzeuges mit mindestens drei Mitarbeitern.
Menge: 8,000 Stk

**01.04.0002 Arbeitsbefahrung vor und unmittelbar nach Sanierung durch Schlauchliner**
Arbeitsbefahrung vor und unmittelbar nach Sanierung
durch Schlauchliner
Gereinigte Haltungen unmittelbar vor und nach
Schlauchlinereinbau mittels TV-Untersuchung nach
Merkblatt DWA M 149-2 auf DVD dokumentieren. Vergütung
für beide Befahrungen nur einmal je Haltung in lfm.
Nennweite, Straßenname und Haltungsnummer müssen
eingeblendet werden.
Die Befahrungen sind als Qualitätsnachweis zwingend
erforderlich und der örtlichen Bauüberwachung
unmittelbar nach Linereinbau zu übergeben.
Die geltenden UVV sind zwingend einzuhalten.
Menge: 500,000 m

**01.04.0003 Sanierung mit GFK-Schlauchliner DN 200, UV-Lichthärtung**
Sanierung mit GFK-Schlauchliner DN
200, UV-Lichthärtung.
Sanierung mit GFK-Schlauchliner DN 200, UV-
Lichtaushärtung Schlauchliner mit Nennweite DN 200 mm
gemäß Vorbemerkungen und Materialangaben
frei Baustelle liefern und einbauen:
Statische Eingangsparameter für Bemessung nach
ATV A127 T2:
Altrohrzustand II:
Grundwasserüberdeckung über Rohrsohle: 2,50 m
Örtliche Vorverformung: 2%
Gelenkringverformung: 3 %
Ringspalt: 0,5%

Der GfK-Schlauchliner besitzt ein Langzeit-E-Modul gem.
aktueller DIBT-Zulassung von mindestens
15.600,00 N/mm².
Es wird explizit darauf hingewiesen, dass lediglich ein
Schlauchlinersystem eingesetzt werden darf, dessen
Nutzungsdauer von 100 Jahren gemäß 20.000-Stunden-
Versuch eindeutig nachgewiesen ist.
Eingesetztes Schlauchlinersystem - Fabrikat,

Hersteller:

(01) '........................................'

(02) tragende Wandstärke: '..........................' mm
(mindestens 3mm)

Langzeit-E-Modul (mind. 15.600,00 N/mm²):

(03) '.............................................' N/mm²

Trägermaterial:

(04) '................................'

Harz:

(05) '.....................................................'
Menge: 500,000 m

**01.04.0004 Schachtanbindung System - Linerendmanschette DN 200**
Schlauchliner bündig an Schachtwand und Gerinne
anpassen und die Schachtanbindung mittels
Liner-Endmanschette erstellen.
Auf den Einbau eines Quellbandes zwischen Schlauchliner
und Altrohr am Schacht-Einbindungsbereich kann
verfahrensbedingt verzichtet werden.
Das System besteht aus den Materialien V4A-Edelstahl 1.
4404 (AISI316L) und einer EPDM-Kompressionsdichtung.
Die eingesetzten Materialien sind im kommunalen
Abwasser dauerhaft beständig.

Der Einbau der Linerendmanschette darf nur in
spannungsfreie, ausgehärtete Linersysteme erfolgen.
In diese Position sind alle Materialien und Geräte, die
für den fachgerechten Einbau der Manschette
erforderlich sind, einzukalkulieren.
Die Einbauvorschriften des Material-Herstellers sind
zwingend zu beachten.
Eingesetzte Manschette:

‘.....................................................‘
Die geltenden UVV sind zwingend einzuhalten.

Abrechnung je Schachteinbindung.

Als Aufmaß ist eine Foto-Dokumentation mit je einem
Nachweis vor und nach Einbau der Manschette vorzulegen.
Die zugehörigen Stammdaten des Schachtes sowie alle
erforderlichen Angaben (Zu- bzw. Ablaufseite und
Nennweite, Straßenname, Haltungsnummer) sind auf der
Foto-Dokumentation zu vermerken. Hierfür erfolgt keine
gesonderte Vergütung.
Menge: 16,000 Stk

**01.04.0005 Zwischenschächte öffnen, Schachtanbindung**
Zwischenschächte Schachtanbindung bis DN 300
Schlauchliner im Zwischenschacht als durchlaufende
Halbschale bündig an Schachtwand und Gerinne anpassen
und im Gerinnebereich beidseits mittels
abwasserbeständigem kunststoffvergütetem
Reparaturmörtel bzw.abwasserbeständigem Epoxidharz
herstellen. Ankommende Seitenzuläufe sind ebenfalls
anzubinden.

Zur Abdichtung ist grundsätzlich ein Quellband zwischen
Schlauchliner und Altrohr am
Schacht-Einbindungsbereich einzubauen.

Schächte DN 800 bis einschl. DN 1200 -
Schachtanbindungen bis DN 300.

In diese Position sind alle Materialien und Geräte, die
für die Herstellung einer fachgerechten
Schachteinbindung erforderlich sind, einzukalkulieren.
Hierzu zählen auch alle Geräte zur Lagerung und
Anmischung des Materials.

Die Vorgaben des Material-Herstellers sind zwingend zu
beachten.

Eingesetztes Material:

(01) '.....................................................'

Die geltenden UVV sind zwingend einzuhalten.

Abrechnung je Zwischenschacht.

Als Aufmaß ist eine Foto-Dokumentation mit je einem
Nachweis vor und nach Herstellung der der
Schachtanbindungen und der Anbindung der Halbschale im
Zwischenschacht vorzulegen. Die zugehörigen
Stammdaten des Schachtes sowie alle erforderlichen
Angaben (Zu- bzw. Ablaufseite, komplette Halbschale und
Nennweite, Straßenname, Haltungsnummer) sind auf der
Foto-Dokumentation zu vermerken. Hierfür erfolgt keine
gesonderte Vergütung.
Menge: 2,000 Stk

**01.04.0006 Probeentnahme**
Probeentnahme
Entnahme einer geeigneten repräsentativen Probe auf
Anordnung und im Beisein der örtlichen Bauüberwachung
aus dem Überstand des ausgehärteten Schlauchliners im
Schachtanschlussbereich (20 x 30 cm)  und Versand an
ein akkreditiertes Prüflabor. Zur Entnahme einer
repräsentativen Probe muss der Liner ein dem
Leitungsquerschnitt angepasstes Modellrohr durchlaufen
und bis zur Aushärtung verbleiben.

Hinweise zur Abmessung der Probe:
Länge / Breite der Probe gemäß DIN EN 13566-4.
Länge der Probekörper l >= L + 4 x em

Hinweise zur Ermittlung der mittleren Verbunddicke em:
Die Verbunddicke em wird durch Subtraktion der Dicken
der Innen- und Außenfolie und Reinharzschichten von
der Gesamtdicke ermittelt.
Die äußere Reinharzschicht darf 20 % der Verbunddicke
nicht überschreiten. Bei stärkeren äußeren
Reinharz-schichten ist die Probe zu verwerfen.
Ermittlung und Probenausschluss (10 %-Abweichung)
nach DIN EN 13566-4, C4.1.
Die Angabe der mittleren Verbunddicke em erfolgt in
mm mit einer Nachkommastelle.
Die Punkte an denen die Verbunddicke gemessen wird,
werden farblich markiert, so dass die Ermittlung später
nachvollzogen werden kann.
Anzahl und Verteilung der Messstellen entsprechend
DIN EN 1228.

Anhand dieser Probe werden ermittelt:

- nach DIN EN 13566-4, C4.1: mittlere Verbunddicke em.

- nach DIN EN ISO 178 in Verbindung mit DIN EN 13566-4
  mit einem 3-Punkt-Biegeversuch bzw. einem
  Scheiteldruckversuch nach DIN EN 1228 Biegefestigkeit
  und Elastizitätsmodul.

- Zusätzlich wird nach APS Richtlinie eine Prüfung
  zur Feststellung der Wasserdichtheit des
  Strukturlaminates nachgewiesen.

Die Kosten für die Prüfung und den Versand der Proben
trägt der AN und sind in diese Position einzukalkulieren.
Menge: 8,000 Stk

#### Untertitel 01.05 Reparatur

*Hinweis: Hinweis Sanierung*
Vor Beginn der Sanierungsarbeiten sind die Kanäle, wie
in Titel 2 beschrieben, zu reinigen.
Während der Sanierung ist ein Schmutzwasserdurchlass
durch den Sanierungspacker zu gewährleisten. Falls mehr
Abwasseraufkommen vorhanden ist, muss der Kanal
aufgestaut, abgesaugt oder umgeleitet werden.
Ist dies nicht möglich, ist die anfallende Abflussmenge
überzupumpen einschl. aller Nebenarbeiten, Pumpen,
Leitungen sowie deren Auf- und Abbau. Diese Arbeiten
sind frühzeitig mit dem AG zu koordinieren.
Der Einbau muss unter TV-Beobachtung erfolgen. Die
Dokumentation des Sanierungsergebnisses ist, wie in
Titel 2 beschrieben, über die komplette Haltungslänge
auf einem Datenträger aufzuzeichnen und dem AG zu
übergeben.

**01.05.0001 Partielle Liner, bis DN 200, L = 0,6 m**
Gestellung und Einsatz einer partiellen Liner-Einheit
zur Sanierung von Rissen, Scherben,
Muffenundichtigkeiten, ohne Grundwassereintritt.
Das Rohr ist mit einem imprägnierten partiellen Inliner
auszukleiden, der zu einem statisch selbsttragenden
System unter Umgebungstemperatur aushärtet.
Als Harztyp ist ein speziell für die Verarbeitung auf
feuchtem Untergrund entwickeltes Epoxid-Harz-System zu
verarbeiten. Als Harzträger ist ein vor Ort
konfektioniertes korrosionsbeständiges ECR-Glasgewebe
zu verwenden.
Zugelassen sind nur Trägermaterialien und Harztypen,
die der Erst- und Eignungsprüfung entsprechen.
Zugelassen sind nur korrosionsbeständige Glasfasern (z. B.
ECR - Glas) nach DIN 61855 Teil 1+2. Die
Harze müssen resistent gegen kommunales Abwasser oder
Angriffen nach DWA M143 Teil 20 sein.

Mindestwandstärke 3 mm
Mindestlänge 0,6 m

Es sind Einbauprotokolle zu führen und dem AG zu
übergeben.
Menge: 5,000 Stk

**01.05.0002 Partielle Liner, bis DN 200, Zulage, L = 1,0 m**
Leistungsumfang wie vor, jedoch

Mindestlänge 1,0 m
Als Zulage zur Vorposition
Menge: 5,000 Stk

#### Untertitel 01.06 Abwasserhaltung

*Hinweis: Die Abwasserhaltung für die zu sanierenden Kanäle (ohne*
Die Abwasserhaltung für die zu sanierenden Kanäle (ohne
Schächte) umfasst die im Folgenden beschriebenen
Leistungen. Es handelt sich zum einen um häusliches
Abwasser.

Die Abwasserhaltung umfasst die mehrmalige Absperrung
für alle Arbeiten des jeweils obenliegenden Schachtes
einer oder mehrerer hintereinanderliegender Haltungen
mittels Blasen, den Einbau und das Vorhalten der Pumpen
einschließlich sämtlicher Geräte wie
Kraftstromgenerator, Absperrorgane, Baustromverteiler,
Kabel und diverse Kleingeräte, die Verlegung der
Sammelleitungen zum untenliegenden Schacht
einschließlich Sicherung, Überfahrtkonstruktionen bei
den Gebäudezufahrten sowie eventuell notwendige
Verbindungsleitungen von mehreren zusammengeschlossenen
 Gebäudeanschlüssen. Die Abrechnung erfolgt für jede
sanierte Haltung einzeln!

Ferner enthalten sind die Personalkosten auch für den
mehrmaligen Auf- und Abbau der Abwasserhaltungsanlage,
für die Überwachung der Abwasserhaltung während der
Tag- und Nachtzeit über die gesamte Bauzeit, auch in
den einzelnen Anschlussleitungen.

Die Abwasserhaftung ist stets so auszulegen, dass bei
Pumpen- und/oder Stromausfall unverzüglich ein
entsprechendes Ersatzaggtegat bzw. eine Ersatzpumpe zum
Einsatz gebracht werden kann. Die Vorhaltung des
Ersatzaggregates bzw. einer Ersatzpumpe ist in die
Einzelposition einzurechnen. Der Aufbau der
Abwasser-haltung hat in jedem Fall wie in den
Positionen aufgeführt zu erfolgen.

Die Abrechnung erfolgt für den Aufbau je
Sanierungsabschnitt einmalig. Die Zeit des
Leistungseinsatzes der Pumpen wird nicht gesondert
vergütet. Als zu überpumpende Regelabflüsse für
Trockenwetterabflüsse sind festgelegt:

DN 200 - 300, effektiv bis 30 l/s

Einen übersteigenden Abflusswert hat der AN
zweifelsfrei nachzuweisen. Er hat dann vor Beginn der
Arbeiten die örtliche Bauüberwachung zu unterrichten.

Das Risiko der Tagwasserableitung liegt beim
Auftragnehmer. Er hat dafür zu sorgen, dass alle
Einleitungen in den Kanal für das Regenwasser
entsprechend gesichert werden (Absperrblasen für SSK,
Dachrinnen usw.). Die Vergütung der Abwasserhaltung
erfolgt anhand der vom AN zu erstellenden
Fotodokumentation. Derart nicht dokumentierte Arbeiten
werden nicht vergütet.

Die Kosten für alle o. g. Tätigkeiten, Geräte und Fotos
sind in die entsprechenden Positionen einzurechnen.

**01.06.0001 Wasserhaltung bis DN 200**
Blasen setzen (HK) DN 200 mm:
Absperrblasen (HK) setzen in Haltungen von Schächten
aus, während der Haltungsanierung. Für das mehrmalige
Setzen je Haltung erfolgt keine zusätzliche Vergütung.
Die Blasen sind durch Sprieße zu sichern. Der Rückstau
ist sowohl im Hauptkanal als auch in den privaten
Revisionsschächten laufend zu kontrollieren und ggf.
abzupumpen. Die Vermeidung eines Rückstaus, höher als
das Niveau der angrenzenden Untergeschosse ist
obligatorisch. Das Risiko der Tagwasserhaltung obliegt
dem AN.

Abwasserhaltung für Förderleistung wie im Titel
Abwasserhaltung beschrieben aufbauen, vorhalten und
abbauen als pauschale Leistung für die Installation je
Sanierungsabschnitt. Einbau der Pumpen einschließlich
sämtlicher Geräte wie Kraftstromgenerator,
Absperrorgane, Baustromverteiler, Kabel und diverse
Kleingeräte, die Verlegung der Sammelleitungen zum
untenliegenden Schacht einschließlich Sicherung,
Überfahrtkonstruktionen bei den Gebäudezufahrten sowie
eventuell notwendige Verbindungsleitungen von mehreren
zusammengeschlossenen Gebäudeanschlüssen. Es ist mit
Schlauchlängen von min. 200 m zu rechnen. Ferner
enthalten sind die Personalkosten für den Auf- und
Abbau der Abwasserhaltungsanlage, für die Überwachung
der Abwasserhaltung während der Tag- und Nachtzeit über
die gesamte Bauzeit, auch in den einzelnen
Anschlussleitungen.

Die Vorhaltung des Ersatzaggregat bzw. eine Ersatzpumpe
ist in die Einzelposition einzurechnen.
Abwasserhaltungen sind für Schlauchlinereinbauten
obligatorisch und mittels Fotos zu dokumentieren.

Abwasserhaltung betreiben bis 30 l/sek:

Laufende Kontrolle der in Titel Abwasserhaltung
beschriebenen Abwasserpumpanlagen für die zu
sanierenden Rohrstrecken (Haltungen).

Die zu verlegenden Leitungsbrücken werden gemäß
getrennter Position vergütet.

Abrechnung der Wasserhaltung erfolgt pauschal pro
sanierter Haltung.
Menge: 10,000 Stk

**01.06.0002 Stunden Saugfahrzeug**
Einsatz eines Saugfahrzeugs, einschl. 2 Mann Besatzung.
Einschl. aller Lohn-, Betriebs- und Gerätekosten.

Die Position kommt zum Tragen, falls eine
"herkömmliche" Wasserhaltung mittels überpumpen
aufgrund der örtlichen Gegebenheiten nicht möglich ist.
Menge: 10,000 h

#### Untertitel 01.07 Stundenlohnarbeiten

**01.07.0010 Stundenlohn Facharbeiter**
Stundenlohnarbeiten durch Arbeitskräfte Auf Anordnung
des AG ausführen.
Angeboten wird für die jeweilige Arbeitskraft ein
Verrechnungssatz, der sämtliche Aufwendungen enthält,
insbesondere den tatsächlichen Lohn einschl.
vermögenswirksamer Leistungen mit den Zuschlägen für
Gemeinkosten (Sozialkostenbeiträge, Winterbauumlage und
 dgl. sowie Lohn- und Gehaltsnebenkosten. Zuschläge für
 Überstunden sind einzurechnen, Zuschläge für Nacht-,
Sonntags- und Feiertagsarbeit sind jedoch nicht
einzurechnen.
Facharbeiter
Menge: 1,000 h

**01.07.0020 Stundenlohnarbeiten - Hochdruck-Spül- und Saugwagen**
Stundenlohnarbeiten durch Geräte auf Anordnung des AG
ausführen. Angeboten wird für die jeweilige Baugerät
ein Verrechnungssatz, der sämtliche Aufwendungen für
den Einsatz enthält, insbesondere Gerätevorhalte- und
Betriebsstoffkosten, sowie sämtliche Zuschläge einschl.
 der Kosten für das Bedienungspersonal. Der
Verrechnungssatz gilt für den Zeitpunkt des Abrufes
einsatzbereit auf der Baustelle befindliches Baugerät,
einschl. eventl. erforderlichen Zugmaschinen.
Abgerechnet wird nach den tatsächlich geleisteten
Arbeitsstunden. An- und Abfahrtszeiten werden nicht
gesondert vergütet.

Hochruck-Spül- und Saugwagen mit integrierter
Wasserrückgewinnung einschl. Bedienungspersonal
Menge: 1,000 h

**01.07.0030 Einsatz Satellitenkamera**
Bereitstellung Inspektionseinheit mit Satellitenkamera
Einsatz einer Kanalrohrfernsehanlage mit
Satellitenkamera zur Untersuchung von Hausanschlüssen/
Nebennetzleitungen ausgehend vom Hauptkanal
einschließlich Bedienung, An- und Abfahrt und aller
Nebenarbeiten.
Die Erstellung von Inspektionsgrafiken,
Videoaufzeichnung und Dokumentation ist in diese
Position einzurechnen.

Anmerkung: Diese Position kommt nur auf Anordnung des
AG zum tragen!
Menge: 1,000 h

### Titel 02 Schlauchlining - Anschlussleitungen

#### Untertitel 02.01 Vor- und Nacharbeiten in offener

**02.01.0010 Verdeckte Revisionsschächte orten und freilegen**
Verdeckte Revisionsschächte orten und freilegen.
Absperrblase, bis DN 250 Vorhalten und Einsatz einer
pneumatischen Absperrblase für Rohre bis 250 mm
zum Trockenhalten der Rohrleitungen durch Rückstau für
den Zeitraum der Kanalrohruntersuchung bzw.
Durchführung der Sanierungsarbeiten.
Es werden alle Geräte zum Aufblasen und Sichern der
Absperrblase vorgehalten.
Die restlose Beseitigung aller Abwasserhaltungseinrichtungen und die Wiederherstellung des
ordnungsgemäßen Kanalbetriebes, einschließlich aller
Nebenarbeiten ist in die Einheitspreise einzurechnen.
Der Einsatz von Absperrvorrichtungen ist dem AG
anzuzeigen. Ein schädlicher Rückstau in die oben
liegenden Haltungen ist zu vermeiden. Die Rückstausicherheit in Privatanlagen ist zu gewährleisten.
Gilt für die Hauptkanäle der SW-und RW-Kanalisation.

Nur auf Anordnung der Bauleitung!
Menge: 3,000 Stk

**02.01.0020 Querschläge**
Querschläge in erforderlicher Größe für das Aufsuchen
von Ver- und Entsorgungsleitungen in Handschachtung
ausheben, Boden seitlich lagern und nach Beendigung der
 Suche wieder einbauen und verdichten.
Es werden nur dokumentierte Querschläge anerkannt und
vergütet.

Nur auf Anordnung der Bauleitung!
Menge: 10,000 m³

**02.01.0030 Kopflöcher L/B/T = ca. 1,00 x 1,00 x 1,50 m.**
Kopfloch für Sanierungsarbeiten herstellen in Vorgärten
nach Absprache mit den Anwohnern und der Bauleitung.
Boden nach Bodenarten getrennt lagern.
Rasenfläche in Soden abheben und lagern.
Abmessungen des Kopfloches:
L/B/T =  ca. 1,00 x 1,00 x 1,50 m.
Einschl. Aufsuchen und Freilegen und Trennen der vorh.
Rohrleitungen für Linereinbau .
Nach Abschluss der Arbeiten ist das Kopfloch getrennt
nach Bodenarten wieder zu verfüllen und mit den
gelagerten Soden flächenbündig anzudecken.
Dabei ist auf sorgfältige Verdichtung zu achten.
Einschl. erf. Verbau-, Wasserhaltungs- und
Nebenarbeiten.
Menge: 6,000 Stk

**02.01.0040 Vorh. Schacht DN 400 fachgerecht ausbauen, lagern und wieder einbauen**
Vorh. Schacht DN 400 in vorstehendem Kopfloch
fachgerecht ausbauen, lagern und nach den
Sanierungsarbeiten wieder fachgerecht einbauen.
Inkl. aller Anschluss- und Nebenarbeiten.
Menge: 3,000 Stk

**02.01.0050 Deckansaat auf Böschungen, Bermen**
Deckansaat auf Böschungen, Bermen und Trennstreifen
planieren, kreuzweise fräsen,
mit entsprechender Gebrauchsrasenmischung
(ca. 30 g/m² Saatgutmenge, z.B. Berliner Tiergarten )
ansäen und abwalzen.
Nicht aufgegangene Flächen sind nachzusäen.
Die Leistung beinhaltet die Pflege, einschl. des
1. Schnittes und Abfuhr des Mähgutes.
Düngung = vor der Ansaat mit 30 g/m² NPK-Dünger.
Menge: 10,000 m²

**02.01.0060 Passstück Kanalrohr aus PP- Vollwand SN 10, DN 150**
Passstück, PP-Vollwand Kanalrohre SN 10,
Rohr-DN 150.
frei Einbaustelle liefern, abladen und im
vorgeschriebenen Gefälle höhen- und fluchtgerecht
im Kopfloch verlegen, einschl. Herstellen der
Anschlüsse sowie Vorhalten sämtlicher Geräte und
Maschinen. Das Aufmaß erfolgt nach verlegter Rohrlänge,
abzgl. Lichtmaße der Schächte bzw. Spülstutzen.
Baulängen: Kürzlängen nach Erfordernis bis 1,00 m
Menge: 3,000 Stk

**02.01.0070 Übergangskupplung, FZ/PP, DN 150**
FZ/PP- Übergangskupplung, Kunststoffrohr DN 150 auf
Faserzemntrohrende DN 150
Menge: 3,000 Stk

**02.01.0080 PP Ü-Muffe DN 150**
PP- Überschiebmuffe, DN 150.
Menge: 6,000 Stk

**02.01.0090 PP Bogen DN 150, 15/30/45°**
Menge: 6,000 Stk

**02.01.0100 HA-Schacht Kunststoff DN 400**
Revisionsschacht, als nicht begehbarer Schacht
aus Kunststoff für den SW-Hausanschluss,
Güteanforderungen nach DIN 19549
Verfüllung, Einbau und Dichtprüfung gem DIN EN 1610
lichte Weite DN 400,
Tiefe variabel über 1,00 bis 1,50 m,
gemessen von Schachtoberkante bis Rohrsohle,
Gerinne aus Kunststoff,
vorgefertigten Muffen DN 150 mm mit Dichtringen für
Anschluss von 1 PP-Rohr DN 150 auf der Kanalseite
Anschluss von 3 Stzg-Rohren auf der Grundstücksseite,
Steigrohr DN 400,
Teleskopabdeckung Kl. B 125, ohne Lüftung,
mit passendem Schmutzfänger,
Ringfundament für Abdeckung b = 50 cm d = 50 cm
Die Erd- und Wasserhaltungsarbeiten, sowie das Verschließen der nicht belegten Öffnungen mittels Verschlusstellern sind in die Einheitspreise einzurechnen.
Menge: 1,000 Stk

**02.01.0110 HA-Schacht Beton DN 800**
Revisionsschacht aus Betonfertigteilen für den
SW-Hausanschluss, lichte Weite DN 800
Tiefe über 1,00 bis 1,50 m - gemessen von
Schachtoberkante bis Rohrsohle -,
eingebauter Steinzeughalbschale,
Berme aus geglättetem Beton MV 1:3,
vorgefertigten Muffen DN 150 mm für
Anschluss PP-Rohre auf der Kanalseite
Anschluss KG-Rohren auf der Grundstücksseite,
Schachtringe
Konus.
Die Ringe sind mit Mörtel aufzusetzen.
Beton/Guss-Schachtabdeckung DIN 1229 und EN 124
Klasse B 125,
Ohne Lüftung.
Die Schachtabdeckungen sind auf Höhe der angrenzenden
Bordsteine fertig in Mörtel zu setzen.

Die Erd- und Wasserhaltungsarbeiten, sowie das Verschließen der einmündenden Rohre mittels Verschlussteller sind in den Einheitspreis einzurechnen.
Sonst wie Schächte des Hauptkanals.
Menge: 1,000 Stk

#### Untertitel 02.02 Schlauchlining

*Hinweis: Hausanschluss-Relining*
Hausanschluss-Relining
Sanierung defekter Anschlussleitungen DN 100 - DN 200
durch den Einbau eines maschinell mit einem
ungesättigten Polyesterharz bzw. einem mit Epoxidharz
getränkten, aushärtenden, korrosionssicheren und
selbsttragenden Schlauches, der durch eine
styrolbeständige Innen /Außenfolie bleibend oder
temporär für den Einbauvorgang geschützt ist. Bei der
Verwendung von Polyesterharzen ist der Schlauch
zusätzlich mit einer Außenfolie zu schützen und sowohl
Außen- als auch Innenfolie müssen styrolbeständig sein.
 Die Wanddicke ergibt sich aus statischen
Erfordernissen oder den geforderten Mindestwanddicken.

Die geforderten Mindestwanddicken betragen im
ausgehärteten Zustand:

  DN 100 : 2,5 mm
  DN 150 : 3,5 mm
  DN 200 : 3,5 mm

Einschließlich Abschneiden des Schlauches am Anfangs-
und Zielschacht. Öffnen des Schlauches in
Zwischenschächten sowie Herstellen von dichten und
korrosionssicheren Verbindungen zwischen dem Schlauch
und den Schachtwänden, Gerinnen und Banketten. Die
Kanalsohle ist an den Übergangsstellen mit Epoxidharz
anzugleichen.

Beim Abschneiden des Schlauches an den
Schachteinbindungen ist ein Mindesteinragmaß von 3 cm
zu beachten.

Das einzubauende Material muss umweltverträglich sein
und die Zulassung des DIBt in Berlin oder gleichwertig
besitzen. Die Umweltverträglichkeitsbescheinigung (für
Wasserschutzzone II) für alle verwendeten Verfahren ist
 dem Angebot beizufügen.

Das angebotene Verfahren muss die im RSV-Merkblatt 7.1
"Renovierung von Anschlussleitungen mit vor Ort
härtendem Schlauchrelining", Stand 01/2009, des RSV
Rohrleitungssanierungsverbandes e. V., aufgestellten
Anforderungen, Gütesicherungen und Prüfungen einhalten.

Die in dem RSV-Merkblatt 7.1 unter Punkt 4.3
"Eigenüberwachung und Fremdüberwachung in Tabelle 4
geforderten Eignungsnachweise sind als Prüfzeugnis von
einem unabhängigen Sachverständigen dem Angebot
beizufügen.

Die zu sanierenden Leitungen sind vor der
Schlauchherstellung auf ihre Maßgenauigkeit,
Durchmesser und Länge zu überprüfen. Die Kalibrierung
des Altrohres ist einzurechnen.

Das Kunstharz und der Liner sind auf die
Abwassereigenschaften, entsprechend dem in dem DWA-
Merkblatt A 115 vorgegebenen Richtwerte abzustimmen.

Mindestens 2 Wochen vor Einbau des Schlauches ist dem
AG oder der Bauleitung eine geprüfte statische
Berechnung entsprechend den einzelnen Nennweiten
vorzulegen.

Ferner sind der Bauleitung schriftliche Angaben über
die maßgebenden technischen Werte für eine
ordnungsgemäße Aushärtung der Schläuche zu machen
(Temperaturverlauf gemäß technischem Handbuch).

Die Größe der Einbau- und Aushärtungseinheiten ist auf
die beengten Platzverhältnisse abzustimmen. Soweit
Schläuche ausgelegt werden, sind diese aufgrund der
Stolpergefahr zu sichern und zu kennzeichnen. Die
Arbeitsplätze sind sauber und trocken zu halten.
Austretende Styroldämpfe mit hoher Konzentration sind
abzusaugen, zulässige MAK-Werte sind einzuhalten. Die
Aufwendungen sind einzurechnen.

Einbau und Montage

Bei Verfahren, bei denen der Schlauch eingezogen wird,
dürfen für den Einzug des Schlauches nur Maschinen
eingesetzt werden, die eine einstellbare Lastbegrenzung
 besitzen. Die Maschinen müssen eine kontinuierliche
Erfassung und Dokumentation der Last ermöglichen. Zur
Vermeidung von Beschädigungen des Schlauches ist bei
Inversionen eine Einführungshilfe und beim Einziehen
von Schläuchen in Sanierungsabschnitten mit
Abwinklungen ist vor Beginn der Sanierungsmaßnahme die
Gefahr möglicher Faltenbildung zu prüfen. Die Schläuche
 sind vor ihrem Einbau sachgerecht zu lagern und gegen
vorzeitige Aushärtung zu schützen.

Bei Warmhärteverfahren ist während des
Aushärtungsvorganges der genaue Temperaturverlauf
sowohl in der Aufheiz- als auch in der Abkühlphase
kontinuierlich messtechnisch (EDV) zu erfassen und
durch ein rechnergestütztes Protokoll zu dokumentieren.
 Die Temperaturen sind mittels am Schlauch applizierter
 Temperaturfühler elektronisch zu erfassen.

Bei Lichthärteverfahren sind die Ziehgeschwindigkeit
der UV-Lampen sowie Art, Anzahl und kontinuierliche
Betriebsdauer der Lampen entsprechend zu erfassen und
zu dokumentieren.

Abnahme und Dokumentation

Es ist ein Einbauprotokoll entsprechend dem
RSV-Merkblatt 7.1 Punkt 6, unter Angabe aller
wesentlichen Arbeitsschritte und deren zeitlicher
Abfolge zu erstellen.

Nach Abschluss der Arbeiten wird eine optische
Inspektion durch den AG durchgeführt.

Von dem eingebauten Schlauch sind an geeigneter Stelle
nach erfolgter Aushärtung und nach Aufforderung durch
den AG Probestücke zu entnehmen, die auf ihre
Materialeigenschaft hin untersucht, dokumentiert und
mit den Ansätzen der statischen Berechnung verglichen
werden. Die im Eignungsnachweis für die mechanischen
Kennwerte angegebenen Mindestwerte sind einzuhalten.

Wasserdruckprüfung

Die Wasserdruckprüfung hat nach DIN EN 1610, Abschnitt
13.3 zu erfolgen. Der AN hat das Wasser zu stellen, zur
 Baustelle zu transportieren und den Kanal zu befüllen,
 erforderliches Prüfgerät, Verschlussteller
(Absperrblasen) und Standrohre an- und abzutransportieren, vorzuhalten, ein- und auszubauen und zu
 sichern sowie alle Nebenarbeiten auszuführen (einschl.
 evtl. abpumpen des verwendeten Wasser).

Einschl. Erstellung eines Prüfprotokolls aus dem neben
Datum, Zeit, Straßenname, Anfangs- und Endschacht die
zulässigen und tatsächlichen Wasserzugabewerte sowie
Angaben über Prüfdruck und Dauer enthalten sein müssen.

Die Protokolle der Dichtheitsprüfungen sind dem AG
kurzfristig zu übergeben. Bei Undichtigkeiten ist eine
Nachprüfung erforderlich, die nicht erneut vergütet
wird.
Sämtliche Protokolle und Dokumentationen, die
Aufschluss über den Bauablauf und das fertige Produkt
geben, sind nach geeigneten Arbeitsschritten
zusammenzustellen und der Bauleitung auszuhändigen.

Luftdruckprüfung

Die Luftdruckprüfung hat nach DIN EN 1610, Abschnitt
13.2, Prüfverfahren Typ LC zu erfolgen. Der AN hat die
erforderlichen Aggregate, Mess- und Absperrgeräte an-
und abzutransportieren, vorzuhalten, ein- und
auszubauen und zu sichern und alle Nebenarbeiten
auszuführen.

Die Druckmesseinrichtungen müssen von außerhalb des
Schachtes ablesbar sein und eine Skalierung aufweisen,
die eine Feststellung des Druckabfalls eindeutig
zulassen (mbar-Skalierung).

Es ist ein EDV gestütztes Prüfprotokoll zu erstellen,
aus dem neben Datum, Zeit, Straßenname, Anfangs- und
Endschacht auch eine graphische Darstellung
(Druckverlauf über die Prüfzeit) und Angaben über
Prüfdruck und Druckabfall enthalten sein müssen.

Die Protokolle der Dichtheitsprüfungen sind dem AG
kurzfristig zu übergeben. Bei Undichtigkeiten ist eine
Nachprüfung erforderlich, die nicht erneut vergütet
wird.

Führt die Luftdruckprüfung zu keinem befriedigenden
Ergebnis, muss eine Wasserdruckprüfung durchgeführt
werden, die Luftdruckprüfung wird für diese Haltung
nicht vergütet.

Dichtheitsprüfungen und die Entnahme von Muster- und
Rückstellproben werden gemäß LV-Positionen vergütet.
Eine Untersuchung der entnommenen Musterproben erfolgt
bei Bedarf auf Veranlassung und auf Kosten des AG bei
einem anerkannten Sachverständigen.

Sämtliche Protokolle und Dokumentationen, die
Aufschluss über den Bauablauf und das fertige Produkt
geben, sind nach geeigneten Arbeitsschritten
zusammenzustellen und der Bauleitung auszuhändigen.

Die Druckprüfung mittels Wasser oder Luft nach DIN EN
1610 dient nur zur Ersteinschätzung des
Sanierungserfolges. Der endgültige Dichtheitsnachweis
erfolgt über die Dichtheitsprüfung gem. APS-
Prüfrichtlinie in einem unabhängigen, akkreditierten
Prüfinstitut, welches seitens des AG`s festgelegt wird.

Lieferung frei Verwendungsstelle, Einbau und Aushärtung
 der kunstharzgetränkten Schläuche für unterschiedliche
 Haltungslänge, einschl. aller Nebenarbeiten und
Geräte. Nachtarbeit bei Aushärtungsprozessen, die über
die normale Arbeitszeit hinausgehen, ist
einzukalkulieren und wird nicht gesondert vergütet.
Abgerechnet wird die tatsächliche Länge des Liners im
fertigen Zustand.

Anfallende Materialreste sind AN-seitig zu laden,
abzutransportieren und ordnungsgemäß zu entsorgen. Die
Entsorgungskosten trägt der AN. Ein Nachweis über die
ordnungsgemäße Entsorgung ist AN-seitig unentgeltlich
beizubringen.

**02.02.0001 An- und Abfahrt der gesamten Inversionsanlage**
*** Pauschalposition
An- und Abfahrt der gesamten Inversionsanlage
alle erforderlichen Geräte sowie die entsprechenden
Materialien einschl. Umsetzen zu den einzelnen
Bauabschnitten.
Menge: 1,000 psch

**02.02.0002 HD-Reinigung**
HD-Reinigung
Haltungsweise Hochdruck-Kanalreinigung DN 150 mm

Die Reinigung hat mit einem kombinierten
Saugspülfahrzeug zu erfolgen. Der Spüldruck ist auf die
Verhältnisse beschädigter oder sanierter Kanalrohre
anzupassen und sollte 100 bar nicht überschreiten. Die
ausführende Firma ist in Besitz des erforderlichen
RAL-Gütezeichens der Gütegemeinschaft Güteschutz
Kanalbau bzw. eines geeignetenFremdüberwachungsvertrages.

Diese Position umfasst alle für die Bauphase
erforderlichen Kanalreinigungen. Die Reinigung wird je
Sanierungsabschnitt nur einmal vergütet, d. h. einmal
für die vorbereitenden Arbeiten durch den Roboter,
einmal in unmittelbaren Vorlauf zur
Schlauchlinersanierung und Zulaufeinbindung sowie
einmal für die TV-Abnahmeuntersuchung.
Weiterführende Mehrfachreinigungen, insbesondere eine
Kanalreinigung für die Durchführung zusätzlicher
Sanierungsarbeiten (wie z.B. Roboterarbeiten) sowie
aller für eine fachgerechte Kanalsanierung
erforderlichen Reinigungsschritte (z.B. vor dem Fräsen,
nach dem Fräsen, vor der der Stutzenverpressung etc.)
werden nicht gesondert vergütet und sind einzurechnen.

Die geltenden UVV sind zwingend einzuhalten. Besetzung
des Fahrzeuges mit mindestens zwei Mitarbeitern.
Die Abrechnung erfolgt pro laufenden Meter gereinigter
Haltung für sämtliche zu sanierenden Haltungen.

Die Kosten für An- und Abfahrt sind einzurechnen.
Vergütet wird lediglich die reine Arbeitszeit auf der
Baustelle.

Gesonderte, von der örtlichen Bauüberwachung
angeordnete, zusätzliche Reinigungsarbeiten werden nur
nach vorheriger schriftlicher Anmeldung beim AG und
Genehmigung durch den AG vergütet.

Das Kanalräumgut ist im Schacht aufzufangen,
aufzunehmen und fachgerecht zu entsorgen. Die
Entsorgung des Räumgutes ist einzukalkulieren und wird
nicht gesondert vergütet.
Menge: 210,000 m

**02.02.0003 TV-Voruntersuchung**
TV-Voruntersuchung
Vor Schlauchbestellung und mindestens 2 Wochen vor
Beginn des jeweiligen Sanierungsabschnittes hat der AN
im Rahmen einer TV-Voruntersuchung mit einer Farbkamera
den Zustand der vorh. Leitung und die Anzahl der vorh.
Anschlüsse zu überprüfen und in Form eines Videobandes
sowie Berichtsform zu dokumentieren und dem AG zu
übergeben.

Werden im Rahmen dieser TV-Voruntersuchung zusätzliche
Schäden, die nicht auf der in den Ausführungsunterlagen
beigefügten Leitungsberichten enthalten sind, bzw.
Schäden, die sich in ihrem Ausmaß gegenüber dem
dokumentierten Zustand gravierend verändert haben,
festgestellt, sind diese dem Auftraggeber oder seinem
Vertreter sofort mitzuteilen.

Von jedem Abzweig bzw. Stutzen ist ein Foto /Videoprint
zu erstellen. Des Weiteren ist die Stationierung der
Zuläufe für das spätere Auffräsen des Liners
einzumessen und zu dokumentieren. Abweichungen sind
unmittelbar anzuzeigen.

Nach dem Auffräsen der Zuläufe ist von jedem geöffneten
Abzweig bzw. Stutzen ein Foto / Videoprint zu
erstellen. Die Fotos / Videoprints sind vor und nach
der Sanierung dem AG Straßen- und haltungsweise
geordnet zu übergeben.
Menge: 70,000 m

**02.02.0004 Vorbereitende Roboterarbeiten**
Vorbereitende Roboterarbeiten
Fräsrobotereinsatz für DN 150 mm:

Fräsrobotereinsatz mit Bedienungsfahrzeugen und
Aggregaten einschl. Bedienung, Fernsehanlage, Antrieb,
HD-Reiniger und diverser Diamantfräser als
vorbereitende Leistung für die Sanierung der Leitung
zur Beseitigung von Ablagerungen, einragender Zuläufe,
einragender Scherben, Sinterungen, Fettablagerungen
sowie Inkrustationen, Wurzeln, Muffenversätze jedweder
Art.
Die ausführende Firma ist in Besitz des erforderlichen
RAL-Gütezeichens der Gütegemeinschaft Güteschutz
Kanalbau.

Der Einsatz erfolgt nur auf ausdrücklichen,
schriftlichen Auftrag der Bauüberwachung nach der
TV-Inspektion.
Die ausgeführten Leistungen sind vorher und nachher
digital auf DVD zu dokumentieren und der Bauüberwachung
zu übergeben. Die Kosten dafür sind in die Position
einzurechnen. Für die ausgeführten Arbeiten sind
tägliche Berichte zu erstellen und der Bauüberwachung
vorzulegen. Vergütet wird ausschließlich die
Arbeitszeit nach Einsetzen des Roboters im Schacht bis
zum Abschluss der Arbeiten. Rüst- und Umsetzzeiten
sowie Reparaturzeiten auch bei Wechsel des
Fräswerkzeuges oder Umbauarbeiten infolge
Nennweitenänderung werden grundsätzlich nicht gesondert
vergütet.

Kosten für An- und Abfahrt sowie das Umsetzen sind
ebenfalls in den EP einzurechnen. In den Einheitspreis
sind alle Dokumentationsunterlagen einzukalkulieren.

Die ausführende Firma ist in Besitz des erforderlichen
RAL-Gütezeichens der Gütegemeinschaft Güteschutz
Kanalbau bzw. einem entsprechendem
Fremdüberwachungsvertrag. Kosten für An- und Abfahrt
sowie das Umsetzen sind ebenfalls in den Einheitspreis
einzurechnen. In den Einheitspreis sind alle
Dokumentationsunterlagen einzukalkulieren. Die
geltenden UVV sind zwingend einzuhalten. Besetzung des
Fahrzeuges mit mindestens zwei Mitarbeitern.
Menge: 30,000 h

**02.02.0005 Partieller Hausanschlussliner, bis DN 150, L bis 0,6 m**
Partieller Anschlussliner, bis DN 150, L = bis 0,6 m
Gestellung und Einsatz einer partiellen Liner-Einheit
zur Sanierung von partiellen Stellen in der
Anschlussleitung. Die Sanierung erfolgt ausgehend von
der Revisionszugänglichkeit auf dem Grundstück in die
Anschlussleitung.
Das Rohr in der Anschlussleitung ist mit einem
imprägnierten partiellen Liner auszukleiden, der zu
einem statisch selbsttragenden System unter
Umgebungstemperatur aushärtet.
Als Harztyp ist ein speziell für die Verarbeitung auf
feuchtem Untergrund entwickeltes Epoxid-Harz-System zu
verarbeiten. Als Harzträger ist ein vor Ort
konfektioniertes korrosionsbeständiges ECR-Glasgewebe
zu verwenden.
Zugelassen sind nur Trägermaterialien und Harztypen,
die der Erst- und Eignungsprüfung entsprechen.
Zugelassen sind nur korrosionsbeständige Glasfasern (z. B. ECR - Glas) nach DIN 61855 Teil 1+2. Die
Harze müssen resistent gegen kommunales Abwasser oder
Angriffen nach DWA M143 Teil 20 sein.

Mindestwandstärke 3 mm
Mindestlänge bis 0,6 m

Der Einbau muss unter TV-Beobachtung erfolgen. Die
Dokumentation des Sanierungsergebnisses ist auf einen
Tatenträger aufzuzeichnen und dem AG zu übergeben.
Es sind Einbauprotokolle zu führen und dem AG zu
übergeben.
Menge: 9,000 Stk

**02.02.0006 Schlauchrelining für Rohre DN 150 vom Revisionsschacht bzw. über Baugrube im öffentl. Bereich**
Schlauchrelining DN 150 vom Revisionsschacht bzw.
von offener Baugrube
Mittlere Anschlusslänge 7 m
Bogengängige Hausanschlussliner für Rohre DN 150 aus
einem aushärtbaren, mit Epoxid- oder Polyesterharz
getränkten, muffenlosen korrosionssicheren
Glasfasergewebe - oder Polyesternadelfilzschlauch
herstellen, liefern und in die vorh. Leitung
einbringen. Über Innendruck wird der Liner an die
Rohrwandung angepresst und ausgeglättet.

Die Zugänglichkeit erfolgt über einen Revisionsschacht
bzw. von einer offenen Baugrube auf öffentlich Grund
Der Einbau des Liners ist von einem Revisionsschacht
auf dem Grundstück mit offenem Ende, zur Sanierung
einer Leitung im Bereich zwischen Revisionsschacht und
Hauptkanal, durchzuführen.

Eine Umweltverträglichkeitsprüfung des Schlauchträgers
und des Harzmaterials liegt vor.

Bieterangaben:

(01) Hersteller: '........................................'

(02) Wandstärke: '................' mm

(03) Trägermaterial: '................................'

(04) Harz: '............................................'
Menge: 70,000 m

**02.02.0007 Einbindung des Hausanschlussliners**
Einbinden des Hausanschlussliners im Anfangs-,
Zielschacht bzw. Revisionsöffnung. Um ein einwandfreies
Abflussverhalten zu gewährleisten, ist der
ausgehärtete Liner im Anfang-, Zielschacht bzw.
Revisionsöffnung rohrbündig aufzuschneiden und
anzupassen. Den Übergang zum vorhandenen Schachtgerinne
ist mit einem Epoxid- Klebe-Mörtel oder gleichwertiger
Art fachgerecht auszugleichen. Zwischenschächte
entsprechend dem Gerinne aufschneiden.

Die Leistung beinhaltet alle Lohn-, Geräte- und
Materialkosten.
Menge: 9,000 Stk

**02.02.0008 Auffräsen von seitl. Zuläufen**
Öffnen von Seitenzuläufen
Vor dem Einziehen des Schlauchliners o. g. Zulauf von
innen exakt einmessen.

Nach dem EInbau des Schlauchliners seitlichen Anschluss
von innen einmessen, mittels Fräserrohrwand bündig
auffräsen. Einragende Folien-, Harz- oder Linerreste
sind vollständig zu entfernen. Fehlbohrungen über die
Seitenränder sind wasserdicht und fachgerecht zu
verschließen. Fehlbohrungen gehen in vollem Umfang zu
Lasten des AN. Sämtliche zusätzliche Aufwendungen
infolge von Fehlbohrungen sind durch den AN in
Absprache mit dem AG durchzuführen. Sämtliche Kosten
hierfür trägt der AN. Der AG behält sich im Falle von
einer oder mehrerer Fehlbohrungen einen Abzug des
Schlauchlinereinheitspreises der jeweiligen Nennweite
von 1,00 m je Fehlbohrung vor.

Von jedem aufgefrästen Abzweig ist eine digitale
Aufzeichnung mit Angabe der Haltungsbezeichnung sowie
der Station gemäß vorgelegtem Inspektionsprotokoll
vorzulegen.

Die Vergütung erfolgt pro geöffnetem Zulauf gemäß
digitaler Dokumentation. In den Einheitspreis sind alle
Dokumentationsunterlagen einzukalkulieren.

Die ausführende Firma ist in Besitz des erforderlichen
RAL-Gütezeichens der Gütegemeinschaft Güteschutz
Kanalbau bzw. einem entsprechendem
Fremdüberwachungsvertrag. Kosten für An- und Abfahrt
sowie das Umsetzen sind ebenfalls in den Einheitspreis
einzurechnen. In den Einheitspreis sind alle
Dokumentationsunterlagen einzukalkulieren. Die
geltenden UVV sind zwingend einzuhalten. Besetzung des
Fahrzeuges mit mindestens zwei Mitarbeitern.
Menge: 3,000 Stk

**02.02.0009 Dichtheitsprüfung**
Dichtheitsprüfungen an den fertig sanierten Leitungen
unter Anwesenheit des AG Haltungsweise gemäß DIN EN
1610 durchzuführen. Es ist sowohl eine Wasser- als auch
eine Luftdruckprüfung möglich.
Einschl. aller Nebenarbeiten, Materialien und Geräte.
Abgerechnet wird nach geprüfter Länge.
Menge: 70,000 m

**02.02.0010 Probeentnahme**
Aus den eingebauten und ausgehärteten
Hausanschlusslinern sind auf Verlangen und  im Beisein
des AG je Liningstrecke mindestens zwei Prüfkörper zu
entnehmen. Jeweils ein Prüfkörper dient der
Untersuchung der Materialkennwerte; der zweite ist der
örtlichen Bauüberwachung auszuhändigen. Es sind
hinsichtlich der Wandstärke ungestörte Proben zu
entnehmen.
Menge: 1,000 Stk

**02.02.0011 Wasserhaltung für den Hauptkanal**
*** Pauschalposition
Die Wasserhaltung für die Hauptkanäle umfasst die
Gestellung und den Einsatz sämtlicher Geräte wie
Absperrorgane, Pumpen, Schlauchleitungen, div.
Kleingeräte sowie die benötigte elektrische Energie zum
 Überpumpen des anfallenden Wassers.

Das Umsetzen und Umrüsten auf die jeweiligen
Sanierungsabschnitte ist einzurechnen und wird nur
einmal pauschal vergütet.

Der AN hat sich vor dem Absperren im Bereich der
eingestauten Haltungen über die angeschlossenen
Hausanschlüsse zu informieren und die betroffenen
Anwohner mindestens 1 Tag vor den Sanierungsmaßnahmen
mittels Handzettel zu benachrichtigen.
Eine gesonderte Vergütung hierfür erfolgt nicht.
Menge: 1,000 psch

**02.02.0012 Wasserhaltung für Anschlussleitungen**
*** Pauschalposition
Die Wasserhaltung für alle Anschlussleitungen umfasst
die Gestellung und den Einsatz sämtlicher Geräte wie
Absperrorgane, Pumpen, Schlauchleitungen, div.
Kleingeräte sowie die benötigte elektrische Energie zum
Überpumpen des anfallenden Wassers.

Das Umsetzen und Umrüsten auf die jeweiligen
Sanierungsabschnitte ist einzurechnen und wird nur
einmal pauschal vergütet.

Der AN hat sich vor dem Absperren im Bereich der
eingestauten Haltungen über die angeschlossenen
Hausanschlüsse zu informieren und die betroffenen
Anwohner mindestens 1 Tag vor den Sanierungsmaßnahmen
mittels Handzettel zu benachrichtigen.
Eine gesonderte Vergütung hierfür erfolgt nicht.
Menge: 1,000 psch

*Hinweis: Vorgaben, Ergebnisdokumentation*
Vorgaben, Ergebnisdokumentation
Die TV-Inspektion aller Kanäle, Anschlussleitungen und
Grundleitungen unterhalb von Gebäuden hat mit einer
automatisierten Aufnahme des Kanalverlaufes zu
erfolgen.
Die Kanaluntersuchung hat über eine
3D-Kanalverlaufsmessung zu erfolgen. Über die Aufnahme
der XYZ-Koordinaten ist ein digitaler Datensatz
anzulegen. Die Übergabe erfolgt als xml- und dxf-Datei,
 mit den Koordinaten für Schächte, Abzweiger und
Haltungen.
Die digitalen Pläne (Datenbank und ergänzende
Vermessung) werden als dxf-Datei dem AN zur Verfügung
gestellt. Des Weiteren wird ein Bestandsplan im
pdf-Format zur Verfügung gestellt.
Vom Hauptpumpwerk Schmutzwasser bzw. vom Hauptkanal
muss eine lückenlose Inspektion und Ortung von komplex
verzweigten Leitungsnetzen möglich sein. Solche
Leitungsnetze sind über mehrere Abzweige hinweg zu
inspizieren. Auch Lageabweichungen und
Richtungsänderungen (bis zu 90°) müssen für die Kamera
durchgängig sein.
Es ist eine Farb-Dreh-Schwenkkopfkamera einzusetzen.
Die Aufnahmen sind mit hochauflösendem und in der
Befahrung mit horizontalem Bild zu erzeugen.
Schadstellen, Verzweigungen und Rohrverbindungen müssen
 komplett abgeschwenkt werden können. Die
Rohrdurchmesser des Anschlussrohres sind zu messen bzw.
 zu bestimmen.
Die Leitungsstart- sowie Leitungsendepunkte sind gemäß
BFR-Abwasser (Stand: 12/2019) zu benennen.
Erstellung der erforderlichen Datensätze im
xml-Austauschformat Abwasser (ISYBAU, 2006/2013/2017)
Dokumentation der Änderung bzw. Neuvergabe von
Haltungs-/Schacht-/Anschlussleitungs- und
Punktbezeichnungen. Die Änderungen/Neuvergaben sind
ebenfalls in die Untersucherpläne einzutragen und dem
AG nach Beendigung der Arbeiten zu übergeben.
Einschließlich der Erstellung von Detailskizzen in
beengten Bereichen, zeichnerische Bearbeitung.
Erstellung und Übergabe nach BFR-Abwasser (12/2019)
Dem AN wird vor Beginn der Maßnahme die
Bezeichnungsstruktur des Kanalnetzes vorgegeben und als
 xml-Datei zur Verfügung gestellt. Kanalnetzgeometrie
und pdf-Pläne. Die Bezeichnung der Abzweiger hat nach
den BFR-Abwasser (12/2019) zu erfolgen.
Datenübergabe
Dokumentation der Kanal- und Schachtinspektion als
digitale Zustandsfilme, auf
DVD/Wechselfestplatte/USB-Stick o. ä., Format MPEG2
(min. 4,0 Mbit/s) bzw. IPF, einschl. Synchronisation
des Zustandsfilms mit den Erfassungsdaten gemäß
ISYBAU-Austauschformat Abwasser, mit Ansteuerung,
aufbereitet gemäß BFR-Abwasser (12/2019) des BMI und
BMVg. Die Filmbezeichnung ist mit dem untersuchten
Element gleichzusetzen.
Übergabe der Untersuchungsdaten im xml-Format
(2006/2013/2017), nach BFR-Abwasser (Stand 12/2019)
getrennt nach Schächten, Haltungen und Leitungen.
Im Einzelnen sind vom AN nach Beendigung der Maßnahme
folgende Daten vollständig zu übergeben:
Digitale Zustandsfilme gemäß BFR-Abwasser im
MPEG2-Format (min. 4,0 Mbit/s). Die digitalen
Zustandsfilme müssen über das ISYBAU-Austauschformat
"Zustandsdaten" aus einer BASYS-Datenbank heraus
ansteuerbar sein. Die Filmbezeichnung ist mit der
Bezeichnung des untersuchten Elementes (Haltungs-,
Leitungs- oder Schachtbezeichnung) gleichzusetzen.
ISYBAU-Austauschformat Abwasser im xml-Format
(2006/2013/2017), Bereich Stamm- und Zustandsdaten für
Schächte (+ HA-Schächte), Haltungen, Abzweiger.
TV-Inspektionsplan mit Eintragungen der Ergebnisse der
Kanalverlaufsmessung, evtl. Umbenennungen etc. im
dxf-Format.
Ergebnisse der Kanalverlaufsmessung im xml- und
dxf-Format als separate Datei.
Schadensbilder im jpg-Format.
Haltungs-, Leitungs- und Schachtgrafiken im pdf-Format.
Sollten die Daten nicht einzuspielen sein bzw.
Fehlermeldungen beim Einlesen auftreten, so wird die
TV-Untersuchung nicht anerkannt. Die Untersuchung ist
unverzüglich (innerhalb von 4 Wochen) auf Kosten des
Auftragnehmers zu wiederholen. Sollte diese nicht
erfolgen oder erneut fehlerhaft sein, behält sich der
AG das Recht vor, die Untersuchung durch seinen
Jahresvertragsunternehmen durchführen zu lassen. Die
Kosten trägt der Auftragnehmer.

**02.02.0013 TV-Abnahmebefahrung**
Kameradurchfahrung von SW- Anschlussleitungen gem.
Hinweis durchführen.
Auf Schadstellen untersuchen und auf Datenträger
dokumentieren. Datenträger dem AG übergeben.
Rohr bis DN 150 mm.
Haltungslänge bis HA- Schacht bzw. bis zur
Grundstücksgrenze, im Mittel 7,5 m.
Leitung ist in Betrieb.
Erforderliche Wasserhaltung ausführen.
Auswertung mit Angabe von Haltung, Rohrmaterial,
Rohrdurchmesser, Haltungslänge und Stationierung von
seitlichen Zuläufen und Schadstellen digital als PDF-
Datei vorlegen.
Speicherung auf externem Datenträger,
Bautechnische Zustandsdaten im Isybau XML- Format,
Menge: 70,000 m

**02.02.0014 Stillstandszeiten Sanierungskolonne**
Kosten für anfallende Stillstandszeiten, die nicht vom
Auftragnehmer zu verantworten sind.

Anmerkung: Stillstandszeiten sind vom AN unmittelbar
nach Eintritt einer Arbeitsunterbrechung dem AG
anzuzeigen. Diese Position kann nur durch Genehmigung
des AG geltend gemacht werden!
Menge: 1,000 h
